# Servicio de plegado de chapas metálicas CNC de CRC

- Propiedad del archivo: CONSTRUNARIO
- Formato: FIEBDC-3/2012
- Programa: Construnario Versión 3.51
- Fecha de los precios: 13/01/2023
- Divisa: EUR

**CNCCRC** u Servicio de plegado de chapas metálicas CNC de CRC
En CRC le damos la solución para el acabado de todas sus piezas que necesiten plegado o aplastado. Disponemos de un campo de trabajo de hasta 3000mm. Plegadora de alta precisión con control numérico que permite la realización de series largas a un bajo coste.
