# Soluciones integradas de modelado de redes, planificación, protección y gestión de energía de Netelec

- Propiedad del archivo: CONSTRUNARIO
- Formato: FIEBDC-3/2012
- Programa: Construnario Versión 3.51
- Fecha de los precios: 19/01/2023
- Divisa: EUR

**TRANSMI** u Soluciones integradas de modelado de redes, planificación, protección y gestión de energía de Netelec
Planificación del sistema multizona Cumplimiento y evaluación del código de red Estudios de interconexión de redes Modelos HVDC Link y FACTS Protección de distancia de línea aérea Constantes de línea y acoplamiento Evaluación de fallas y análisis de sensibilidad Transitorios electromagnéticos Diseño y análisis de puesta a tierra de subestaciones Optimización de restricciones de seguridad Sistema de gestión de energía
