# Soluciones inteligentes para la industria en general de Netelec

- Propiedad del archivo: CONSTRUNARIO
- Formato: FIEBDC-3/2012
- Programa: Construnario Versión 3.51
- Fecha de los precios: 19/01/2023
- Divisa: EUR

**INDUSTRIA** u Soluciones inteligentes para la industria en general de Netelec
Soluciones inteligentes para la industria en general, farmacéutica, química, petróleo, metalúrgica, minería, manufacturas etc. Casos de “Qué pasaría si” con múltiples resultados de estudios de flujo de carga, fallas y arco eléctrico. Estudio de la reducción de pérdidas del sistema y su compensación de energía reactiva Dimensionamiento de la capacidad del equipo Estudios de estafas de motores con variadores Autoevaluación de dispositivos de protección Evaluación de armónicos y cumplimiento de límites Desconexión rápida de carga y retorno de buses Análisis predictivo, control y automatización Sistema de gestión de energía
