# Lámina impermeabilizante bituminosa de superficie no protegida tipo LBM(SBS)-40-FV, Glasdan 40 P Elast, referencia 141031 de Danosa. Fieltro de fibra de vidrio

- Propiedad del archivo: CONSTRUNARIO
- Formato: FIEBDC-3/2012
- Programa: Construnario Versión 3.51
- Fecha de los precios: 19/01/2023
- Divisa: EUR

**141031DAN** m2 Lámina impermeabilizante bituminosa de superficie no protegida tipo LBM(SBS)-40-FV, Glasdan 40 P Elast, referencia 141031 de Danosa. Fieltro de fibra de vidrio
Precio: 12.60
Lámina impermeabilizante bituminosa de superficie no protegida tipo LBM(SBS)-40-FV, Glasdan 40 P Elast, referencia 141031 de Danosa. Fieltro de fibra de vidrio Comportamiento frente a un fuego externo Broof(t1) - UNE-EN 1187; UNE-EN 13501-5 Reacción al fuego E - UNE-EN 11925-2; UNE-EN 13501-1 Estanquidad al agua Pasa - UNE-EN 1928 Resistencia a la tracción longitudinal 500 ± 100 N/5cm UNE-EN 12311-1 Resistencia a la tracción transversal 400 ± 100 N/5cm UNE-EN 12311-1 Elongación a la rotura longitudinal PND % UNE-EN 12311-1 Elongación a la rotura transversal PND % UNE-EN 12311-1 Resistencia a la penetración de raíces No Pasa - UNE-EN 13948 Resistencia a la carga estática PND kg UNE-EN 12730 Resistencia al impacto PND mm UNE-EN 12691 Resistencia al desgarro longitudinal PND N UNE-EN 12310-1 Resistencia al desgarro transversal PND N UNE-EN 12310-1 Resistencia de juntas: pelado de juntas PND - UNE-EN 12316-1 Resistencia de juntas: cizalla de la soldadura 400 ± 100 - UNE-EN 12317-1 Flexibilidad a bajas temperaturas < -15 ºC UNE-EN 1109 Factor de resistencia a la humedad 20.000 - UNE-EN 1931 Sustancias peligrosas PND - - Durabilidad flexibilidad -5 ± 5 ºC UNE-EN 1109 Durabilidad fluencia 100 ±10 ºC UN-EN 1110 Pasa = Positivo o correcto No pasa = Negativo PND = Prestación no determinada - = No exigible Masa nominal 4.0 kg/m² - Espesor nominal 3.3 mm - Resistencia a la fluencia a altas temperaturas >100 ºC UN-EN 1110 Estabilidad dimensional a elevadas temperaturas (longitudinal) PND % UNE-EN 1107-1 Estabilidad dimensional a elevadas temperaturas (transversal) PND % UNE-EN 1107-1 Determinación de la pérdida de gránulos PND % UNE-EN 12039 Tolerancia de espesor de láminas = -0,3 mm, excepto láminas de espesor 2 y 2,4 mm con tolerancia =-0,2 mm. Tolerancia de masa de las láminas: -5% (mínimo) y +10% (máximo) del valor nominal. Lámina impermeabilizante bituminosa de superficie no protegida tipo LBM(SBS)-40-FV. Compuesta por una armadura de fieltro de fibra de vidrio, recubierta por ambas caras con un mástico de betún modificado con elastómeros (SBS), usando como material antiadherente un film plástico por ambas caras. La lámina GLASDAN 40 P ELAST., al estar constituida por un mástico de betún modificado con polímeros elastómeros tipo SBS que mejora sustancialmente al resto de másticos bituminosos, aporta unas prestaciones muy superiores en comportamiento a altas y bajas temperaturas, elasticidad y resistencia al envejecimiento, lo que conlleva una mayor durabilidad de la lámina y una mayor seguridad de la membrana impermeabilizante. La lámina GLASDAN 40 P ELAST., al incorporar una armadura de fieltro de fibra de vidrio, presenta las siguientes ventajas que proporcionan beneficios concretos al sistema: VENTAJAS - Gran estabilidad dimensional. - Escasa variación térmica. - Fácil adaptabilidad. - Permite trabajar con asfalto fundido. BENEFICIOS - Limita las tensiones en la membrana impermeabilizante. - Limita las deformaciones. - Permite adaptarse fácilmente a cualquier tipo de soporte. - Muy buen comportamiento en sistemas multicapa con asfalto en caliente. Código EAN: 8436035852178
