# Lámina bituminosa de superficie autoprotegida tipo LBM(SBS)-40/G-FV, Glasdan 40/GP ERF Elast., referencia 141057 de Danosa. Gris oscuro

- Propiedad del archivo: CONSTRUNARIO
- Formato: FIEBDC-3/2012
- Programa: Construnario Versión 3.51
- Fecha de los precios: 19/01/2023
- Divisa: EUR

**141057DAN** m2 Lámina bituminosa de superficie autoprotegida tipo LBM(SBS)-40/G-FV, Glasdan 40/GP ERF Elast., referencia 141057 de Danosa. Gris oscuro
Precio: 11.11
Lámina bituminosa de superficie autoprotegida tipo LBM(SBS)-40/G-FV, Glasdan 40/GP ERF Elast., referencia 141057 de Danosa. Gris oscuro Comportamiento frente a un fuego externo Broof(t1) - UNE-EN 1187; UNE-EN 13501-5 Reacción al fuego E - UNE-EN 11925-2; UNE-EN 13501-1 Estanquidad al agua Pasa - UNE-EN 1928 Resistencia a la tracción longitudinal 350 ± 100 N/5cm UNE-EN 12311-1 Resistencia a la tracción transversal 250 ± 100 N/5cm UNE-EN 12311-1 Elongación a la rotura longitudinal PND % UNE-EN 12311-1 Elongación a la rotura transversal PND % UNE-EN 12311-1 Resistencia a la penetración de raíces No Pasa - UNE-EN 13948 Resistencia a la carga estática PND kg UNE-EN 12730 Resistencia al impacto PND mm UNE-EN 12691 Resistencia al desgarro longitudinal PND N UNE-EN 12310-1 Resistencia al desgarro transversal PND N UNE-EN 12310-1 Resistencia de juntas: pelado de juntas PND - UNE-EN 12316-1 Resistencia de juntas: cizalla de la soldadura PND - UNE-EN 12317-1 Flexibilidad a bajas temperaturas < -15 ºC UNE-EN 1109 Factor de resistencia a la humedad 20.000 - UNE-EN 1931 Sustancias peligrosas PND - - Durabilidad flexibilidad -5 ± 5 ºC UNE-EN 1109 Durabilidad fluencia 100 ±10 ºC UN-EN 1110 Pasa = Positivo o correcto No pasa = Negativo PND = Prestación no determinada - = No exigible Masa nominal 4.0 kg/m² - Espesor nominal 2.5 (SOLAPO) mm - Resistencia a la fluencia a altas temperaturas >100 ºC UN-EN 1110 Estabilidad dimensional a elevadas temperaturas (longitudinal) PND % UNE-EN 1107-1 Estabilidad dimensional a elevadas temperaturas (transversal) PND % UNE-EN 1107-1 Determinación de la pérdida de gránulos < 30 % UNE-EN 12039 Tolerancia de espesor de láminas = -0,3 mm, excepto láminas de espesor 2 y 2,4 mm con tolerancia =-0,2 mm. Tolerancia de masa de las láminas: -5% (mínimo) y +10% (máximo) del valor nominal. Lámina bituminosa de superficie autoprotegida tipo LBM(SBS)-40/G-FV. Está compuesta por una armadura de fieltro de fibra de vidrio, recubierta por ambas caras con un mástico de betún modificado con elastómeros (SBS), acabada en su cara externa en pizarra de color natural, gris claro, rojo, verde o blanco como material de protección. En su cara interna, como material antiadherente, incorpora un film plástico de terminación. El mástico de betún modificado con polímeros elastómeros tipo SBS aporta con respecto a las láminas de oxiasfalto, unas prestaciones muy superiores en comportamiento a altas y bajas temperaturas, elasticidad y resistencia al envejecimiento, lo que conlleva una mayor durabilidad de la lámina y una mayor seguridad de la membrana impermeabilizante. La armadura de fieltro de fibra de vidrio tiene las siguientes ventajas: - Gran estabilidad dimensional. - Escasa variación térmica. - Fácil adaptabilidad. - Permite trabajar con asfalto fundido. El acabado mineral aporta a la lámina resistencia a los rayos UV, necesario en las impermeabilizaciones vistas. Por lo tanto esta lámina se puede utilizar como capa superior en membranas bicapa con protección pesada adheridas (membrana PA-8 según la norma UNE 104-402/96) sustituyendo a la lámina plastificada, en aquellos casos en que se prevea que va a transcurrir cierto tiempo entre ejecución de la impermeabilización y de la protección. Código EAN: 8436035852192
