# Lámina bituminosa fotocatalítica de superficie autoprotegida tipo LBM(SBS)-56/G-FP, Polydan Nox 180-60/GP Elast.+, referencia 141912 de Danosa

- Propiedad del archivo: CONSTRUNARIO
- Formato: FIEBDC-3/2012
- Programa: Construnario Versión 3.51
- Fecha de los precios: 19/01/2023
- Divisa: EUR

**141912DAN** m2 Lámina bituminosa fotocatalítica de superficie autoprotegida tipo LBM(SBS)-56/G-FP, Polydan Nox 180-60/GP Elast.+, referencia 141912 de Danosa.
Precio: 26.60
Lámina bituminosa fotocatalítica de superficie autoprotegida tipo LBM(SBS)-56/G-FP, Polydan Nox 180-60/GP Elast.+, referencia 141912 de Danosa. Comportamiento frente a un fuego externo Broof(t1) - UNE-EN 1187; UNE-EN 13501-5 Reacción al fuego E - UNE-EN 11925-2; UNE-EN 13501-1 Estanquidad al agua Pasa - UNE-EN 1928 Resistencia a la tracción longitudinal 900 ± 250 N/5cm UNE-EN 12311-1 Resistencia a la tracción transversal 650 ± 250 N/5cm UNE-EN 12311-1 Elongación a la rotura longitudinal 45 ±15 % UNE-EN 12311-1 Elongación a la rotura transversal 45 ±15 % UNE-EN 12311-1 Resistencia a la penetración de raíces No Pasa - UNE-EN 13948 Resistencia a la carga estática >20 kg UNE-EN 12730 Resistencia al impacto >1500 mm UNE-EN 12691 Resistencia al desgarro longitudinal PND N UNE-EN 12310-1 Resistencia al desgarro transversal PND N UNE-EN 12310-1 Resistencia de juntas: pelado de juntas PND - UNE-EN 12316-1 Resistencia de juntas: cizalla de la soldadura 650 ± 250 - UNE-EN 12317-1 Flexibilidad a bajas temperaturas < -20 ºC UNE-EN 1109 Factor de resistencia a la humedad >20.000 - UNE-EN 1931 Resistencia a la difusión 500 ± 50 GPa.s.m2/kg UNE-EN 1931 Sustancias peligrosas PND - - Durabilidad flexibilidad -10 ± 5 ºC UNE-EN 1109 Durabilidad fluencia 100 ±10 ºC UN-EN 1110 Pasa = Positivo o correcto No pasa = Negativo PND = Prestación no determinada - = No exigible Masa nominal 5.6 kg/m² - Espesor nominal 3.9(SOLAPO) mm - Resistencia a la fluencia a altas temperaturas >100 ºC UN-EN 1110 Estabilidad dimensional a elevadas temperaturas (longitudinal) < 0.5 % UNE-EN 1107-1 Estabilidad dimensional a elevadas temperaturas (transversal) < 0.5 % UNE-EN 1107-1 Determinación de la pérdida de gránulos 20 (-20/+10) % UNE-EN 12039 Tolerancia de espesor de láminas = -0,3 mm, excepto láminas de espesor 2 y 2,4 mm con tolerancia =-0,2 mm. Tolerancia de masa de las láminas: -5% (mínimo) y +10% (máximo) del valor nominal. Lámina bituminosa fotocatalítica de superficie autoprotegida tipo LBM(SBS)-56/G-FP. Está compuesta por una armadura de fieltro de poliéster no tejido de gran gramaje, recubierta por ambas caras con un mástico de Lámina descontaminante, soldada, mástico + de alta durabilidad, acabada en su cara externa en gránulos de pizarra de color blanco (fotocatalítico), con revestimiento fotocatalítico. En su cara interna, como material antiadherente, incorpora un film plástico de terminación. La lámina fotocatalítica POLYDAN NOX 180-60/GP ELAST.+, al estar constituida por un mástico de betún modificado con polímeros elastómeros tipo SBS que mejora sustancialmente al resto de másticos bituminosos, aporta unas prestaciones muy superiores en comportamiento a altas y bajas temperaturas, elasticidad y resistencia al envejecimiento, lo que conlleva una mayor durabilidad de la lámina y una mayor seguridad de la membrana impermeabilizante. La lámina fotocatalíltica POLYDAN NOX 180-60/GP ELAST.+, al incorporar una armadura de fieltro de poliéster no tejido de gran gramaje, presenta las siguientes ventajas que proporcionan beneficios concretos al sistema: VENTAJAS - Lámina descontaminante de partículas NOX - Gran resistencia a la tracción y gran elongación a la rotura. - Gran resistencia al punzonamiento estático y dinámico. - Imputrescible. - Muy estable a largo plazo. - Gran estabilidad dimensional. BENEFICIOS - Absorbe bien los movimientos estructurales. - Es, por tanto, una buena protección antipunzonante frente a daños mecánicos. - Conserva mejor sus propiedades con el paso del tiempo. - Colabora a aumentar la durabilidad de la lámina. - Limita las deformaciones y las tensiones en la membrana impermeabilizante. La lámina POLYDAN NOX 180-60/GP ELAST.+ es una lámina para aquellos casos en que se requieran altas prestaciones de impermeabilización: - Dispone de una armadura de fieltro de poliéster de gran gramaje, superior al de las láminas LBM(SBS)-56/G-FP. - El mayor gramaje de la armadura de poliéster le confiere a la lámina mayores prestaciones mecánicas a la tracción y al punzonamiento estático y dinámico. Código EAN: 8436564494092
