# Lámina sintética a base de PVC plastificado Danopol HS 1,5 Cool Roofing, referencia 210053 de Danosa. Medidas: 1,80x15m

- Propiedad del archivo: CONSTRUNARIO
- Formato: FIEBDC-3/2012
- Programa: Construnario Versión 3.51
- Fecha de los precios: 19/01/2023
- Divisa: EUR

**210053DAN** m2 Lámina sintética a base de PVC plastificado Danopol HS 1,5 Cool Roofing, referencia 210053 de Danosa. Medidas: 1,80x15m
Precio: 20.38
Lámina sintética a base de PVC plastificado Danopol HS 1,5 Cool Roofing, referencia 210053 de Danosa. Medidas: 1,80x15m Comportamiento frente a un fuego externo Broof (t1) - Broof (t3) - Broof (t4) - EN 13501-5 Reacción al fuego E - EN 13501-1 Resistencia a la tracción longitudinal y Transversal > 1100 / 1000 N/50mm EN 12311-2 Método A Alargamiento a la rotura longitudinal > 20 % EN 12311-2 Método A Alargamiento a la rotura transversal > 20 % EN 12311-2 Método A Resistencia al desgarro longitudinal > 250 N EN 12310-2 Resistencia al desgarro transversal > 250 N EN 12310-2 Resistencia de los solapes (Pelado del solape) > 250 N/50mm EN 12316-2 Resistencia de los solapes (Cizallamiento de los solapes) > 950 N/50mm EN 12317-2 Resistencia al impacto > 700 mm EN 12691 Resistencia a la carga estática > 55 Kg EN 12730 Método B Plegabilidad a baja temperatura < -30 ºC EN 495-5 Resistencia a la penetración de raíces Pasa Pasa/No Pasa EN 13948 Factor de resistencia a la humedad 47.000 ± 30% - EN 1931 Durabilidad Calor, Estanquidad 60 Kpa PASA Pasa/No Pasa EN 1296 Durabilidad productos quimicos, estanquidad 60 Kpa PASA Pasa/No Pasa EN 1847 Pasa = Positivo o correcto No pasa = Negativo PND = Prestación no determinada - = No exigible Rectitud < 50 mm EN 1848-2 Planeidad < 10 mm EN 1848-2 Defectos visibles Pasa Pasa/No Pasa EN 1850-2 Longitud 15 m EN 1848-2 Anchura 180 cm EN 1848-2 Espesor mínimo nominal 1.5 (-5%; +10%) mm EN 1849-2 Masa 1.9 (-5%; +10%) kg/m2 EN 1849-2 Estabilidad dimensional longitudinal y transversal < 0.3 % EN 1107-2 Pérdida de plástificantes (variación de masa a 30 días) < 4.5 % EN ISO 177 Pérdida de alargamiento a la rotura (UV 5000 h) < 10 % EN 1297, EN 12311-2 Resistencia al granizo (soporte duro) 33 m/s EN 13583 Resistencia al granizo (soporte blando) 50 m/s EN 13583 DANOPOL HS 1.5 COOL ROOFING es una lámina sintética a base de PVC plastificado de color blanco, fabricada mediante calandrado y reforzada con una armadura de malla de fibra de poliéster. Esta lámina es resistente a la intemperie y los rayos U.V. VENTAJAS: - Gran resistencia al desgarro. - Elevada resistencia a la tracción. - Elevada resistencia al punzonamiento. - Gran estabilidad dimensional. - Muy buena resistencia a: los microorganismos; putrefacción; impactos mecánicos; penetración de raíces; envejecimiento natural; intemperie; radiaciones ultravioleta y al hinchado. - Excelente flexibilidad. BENEFICIOS: - Mejora el comportamiento en láminas fijadas mecánicamente, al suponer un alto valor de resistencia a la succión al viento, optimizándose la densidad de fijaciones. - Absorbe bien los movimientos estructurales, para resistir las tensiones consecuencia de las grandes luces y las altas dilataciones de las cubiertas deck. - Presenta una buena protección antipunzonante frente a posibles daños mecánicos, derivados del tránsito peatonal ocasional propio de las cubiertas planas. - Limita las deformaciones y las tensiones en la membrana impermeabilizante consecuencia de las elevadas temperaturas y los saltos térmicos a las que se ven sometidas las cubiertas planas. - Muy alta durabilidad con respecto a posibles degradaciones debidas a causa de tipo químico. - Elevada capacidad de adaptación a las diferentes formas del soporte. Código EAN: 8436035852970
