# Lámina de polietileno transparente de baja densidad (LDPE) y 0,2mm de espesor Danopol 250 barrra de vapor, referencia 210070 de Danosa

- Propiedad del archivo: CONSTRUNARIO
- Formato: FIEBDC-3/2012
- Programa: Construnario Versión 3.51
- Fecha de los precios: 19/01/2023
- Divisa: EUR

**210070DAN** m2 Lámina de polietileno transparente de baja densidad (LDPE) y 0,2mm de espesor Danopol 250 barrra de vapor, referencia 210070 de Danosa
Precio: 3.46
Lámina de polietileno transparente de baja densidad (LDPE) y 0,2mm de espesor Danopol 250 barrra de vapor, referencia 210070 de Danosa Transmisión de Vapor de Agua (Valor Sd) >100 m EN 1931 Reacción al fuego E - EN 13501-1 Resistencia a la tracción longitudinal y Transversal >80 N/50mm EN 12311-2 Método A Alargamiento a la rotura longitudinal >600 % EN 12311-2 Método A Alargamiento a la rotura transversal >600 % EN 12311-2 Método A Resistencia al desgarro longitudinal >110 N EN 12310-2 Resistencia al desgarro transversal >110 N EN 12310-2 Espesor mínimo nominal 0,2 mm EN 1849-2 Masa 180 g/m² EN 1849-2 Resistencia a la temperatura -20 a +60 ºC - Lámina de polietileno transparente de baja densidad (LDPE) y 0,2mm de espesor, utilizada como barrera de vapor, principalmente en sistemas de cubierta. Código EAN: 8436035858873
