# Cordón bituminoso para relleno de juntas Juntodan, referencia 311072 de Danosa. Caja de 30 ml

- Propiedad del archivo: CONSTRUNARIO
- Formato: FIEBDC-3/2012
- Programa: Construnario Versión 3.51
- Fecha de los precios: 19/01/2023
- Divisa: EUR

**311072DAN** m Cordón bituminoso para relleno de juntas Juntodan, referencia 311072 de Danosa. Caja de 30 ml
Precio: 5.81
JUNTODAN E es un producto para sellado de juntas, compuesto por betún asfáltico modificado, que se presenta en forma de cordones de aproximadamente 50 cm de longitud y en diversos diámetros. Permite la formación de la junta y su libre movimiento a lo largo del tiempo. El JUNTODAN E permanece plástico durante tiempo indefinido, no se endurece por carecer de disolventes, es flexible a baja temperatura, no fluye a temperaturas ambientales altas, presenta buena adherencia a los laterales de las juntas y absorbe con facilidad los movimientos de ésta sin desprenderse ni agrietarse. VENTAJAS - Fácil aplicación en frío. - Gran cohesión interna. - Admite movimientos sin desprenderse. - No fluye a temperaturas elevadas. - Esta exento de disolventes. - Permite adaptarse fácilmente a cualquier tipo de soporte. BENEFICIOS - Buena adherencia al hormigón. - Moldeable a la anchura de la junta necesaria. - Conserva sus propiedades iniciales a lo largo del tiempo. - Insensible al agua. - Impermeable. - Producto no tóxico, ni inflamable. Código EAN: 8436035850723
