# Lámina nodular de polietileno de alta densidad para drenaje de estructuras enterradas sometidas a grandes presiones Danodren G-20, referencia 314041 de Danosa. Medidas: 2,00 x 20

- Propiedad del archivo: CONSTRUNARIO
- Formato: FIEBDC-3/2012
- Programa: Construnario Versión 3.51
- Fecha de los precios: 19/01/2023
- Divisa: EUR

**314041DAN** m2 Lámina nodular de polietileno de alta densidad para drenaje de estructuras enterradas sometidas a grandes presiones Danodren G-20, referencia 314041 de Danosa. Medidas: 2,00 x 20
Precio: 11.50
Lámina nodular de polietileno de alta densidad para drenaje de estructuras enterradas sometidas a grandes presiones Danodren G-20, referencia 314041 de Danosa. Medidas: 2,00 x 20 Nº de nódulos 400 Nodules/m2 - Resistencia a la compresión > 180 KN/m2 UNE-EN-ISO 604 Drenaje flujo horizontal 12.0 l/s.m - Resistencia de temperaturas -30 a 80 ºC - El DANODREN G-20 es una lámina nodular, fabricada en polietileno de alta densidad (PEAD) de color negro. VENTAJAS: · Facilidad de extendido y de colocación. · Elevada resistencia a la tracción y a la compresión. · Inalterable frente a los agentes químicos presentes en el suelo (sulfatos, cloruros, etc...). Imputrescible. · Fácil instalación sin necesidad de equipos y personal cualificado · En el caso de túneles a cielo abierto, galerías de servicio, muros pantalla, tratamiento por el trasdós exterior del muro, etc, facilita el drenaje del agua del terreno en sustitución de la tradicional capa de grava gruesa, consiguiendo un caudal de drenaje suficiente. BENEFICIOS · Ahorro en costes de mano de obra en su colocación, en comparación con la tradicional capa de grava gruesa. · La elevada rigidez de la lámina protege la lámina impermeabilizante frente a posibles punzonamientos, provocados por las tierras de relleno. · Gran durabilidad del producto, conservando sus propiedades iniciales a lo largo del tiempo, lo que conlleva un ahorro en mantenimiento. · Acorta la duración de la obra y su coste. · Permite el drenaje del agua acumulada, limitando la presión hidrostática y evitando el contacto directo de la humedad con el muro. Código EAN: 8436035856541
