# Lámina nodular de polietileno de alta densidad verde con rebosaderos Danodren R-20, referencia 314051 de Danosa. Medidas: 2,00 x 20

- Propiedad del archivo: CONSTRUNARIO
- Formato: FIEBDC-3/2012
- Programa: Construnario Versión 3.51
- Fecha de los precios: 19/01/2023
- Divisa: EUR

**314051DAN** m2 Lámina nodular de polietileno de alta densidad verde con rebosaderos Danodren R-20, referencia 314051 de Danosa. Medidas: 2,00 x 20
Precio: 11.64
El DANODREN R-20 es una lámina nodular, fabricada en polietileno de alta densidad (PEAD) de color verde, con nódulos de 20 mm de altura, dotados de rebosaderos. VENTAJAS · Soluciona en espesores y cargas reducidas el problema de drenaje y retención de agua en cubiertas ajardinadas. · La cubierta ecológica es una cubierta ajardinada que además de las ventajas propias de toda cubierta ajardinada (regula el microclima, amortigua el ruido ambiente, integra el edificio en el entorno, etc) tiene muy poco espesor, es más ligera y requiere poco mantenimiento. · En este tipo de cubiertas el aporte de agua es mínimo, por lo que el uso de retenedores es fundamental; el DANODREN R-20 dispone de ranuras en el plano superficial por donde evacua el agua sobrante de los nódulos, que son el auténtico almacén de agua del sistema. · El geotextil que forma parte del sistema (Danofelt PY200), filtra los finos en contacto con el terreno evitando la colmatación del sistema de drenaje. · Imputrescible. BENEFICIOS · Limita las sobrecargas en la cubierta con respecto a los drenajes tradicionales de grava de al menos 10 cm. de espesor. · Permite la transformación de superficies tradicionalmente hormigonadas o asfaltadas en espacios verdes. · Gran capacidad de reserva de agua. · Gran durabilidad del sistema de drenaje, conservando sus propiedades iniciales a lo largo del tiempo, lo que conlleva un ahorro en mantenimiento. · Mantiene las prestaciones mecánicas y de almacenamiento de agua a lo largo del tiempo. Código EAN: 8436035856558
