# Lámina nodular de polietileno de alta densidad verde con geotextil para drenajes de cubiertas en sentido horizontal Danodren Jardín, referencia 314076 de Danosa. Medidas: 2,10 x 20

- Propiedad del archivo: CONSTRUNARIO
- Formato: FIEBDC-3/2012
- Programa: Construnario Versión 3.51
- Fecha de los precios: 19/01/2023
- Divisa: EUR

**314076DAN** m2 Lámina nodular de polietileno de alta densidad verde con geotextil para drenajes de cubiertas en sentido horizontal Danodren Jardín, referencia 314076 de Danosa. Medidas: 2,10 x 20
Precio: 7.55
Lámina nodular de polietileno de alta densidad verde con geotextil para drenajes de cubiertas en sentido horizontal Danodren Jardín, referencia 314076 de Danosa. Medidas: 2,10 x 20 Resistencia a la tracción longitudinal 19, -4 kN/m UNE EN ISO 10319 Resistencia a la tracción transversal 15, -4 kN/m UNE EN ISO 10319 Alargamiento longitudinal 60±20 % UNE EN ISO 10319 Alargamiento transversal 60±20 % UNE EN ISO 10319 Resistencia al punzonamiento estático (CBR) 2.5, -0.5 kN UNE EN ISO 12236 Resistencia a la perforación dinámica (ensayo de caída de cono) 10, +5 mm UNE EN 13433 Tamaño de abertura característica 60 ± 5 µm UNE EN ISO 12956 Permeabilidad al agua perpendicularmente al plano 0,12 -0,02 m/s UNE EN ISO 11058 Durabilidad >25;suelo natural;4 AÑOS ANEXO B DE LA NORMA PLICABLE Sustancias peligrosas NPD - - DANODREN JARDÍN es una lámina nodular de polietileno de alta densidad (PEAD) de color verde unida por termofusión a un geotextil no tejido de polipropileno calandrado para protección y drenaje horizontal, principalmente. Código EAN: 8436035850518
