# Mortero autonivelante Argoniv 020 Élite gris, referencia 350019 de Danosa. Espesores < 5 mm. Secado rápido. CTC30F

- Propiedad del archivo: CONSTRUNARIO
- Formato: FIEBDC-3/2012
- Programa: Construnario Versión 3.51
- Fecha de los precios: 19/01/2023
- Divisa: EUR

**350019DAN** u Mortero autonivelante Argoniv 020 Élite gris, referencia 350019 de Danosa. Espesores < 5 mm. Secado rápido. CTC30F
Precio: 33.82
Mortero autonivelante Argoniv 020 Élite gris, referencia 350019 de Danosa. Espesores < 5 mm. Secado rápido. CTC30F Apariencia Polvo Color Gris Densidad aparente 1,50 Kg./L Intervalo granulométrico 0/0.3 mm. Agua de amasado 200 g./Kg. Características de flujo 135 mm. Espesor máximo 10 mm. Rendimiento 18 Kg por metro cuadrado y cm. de espesor. Trabajabilidad 30 min. Transitabilidad 5 horas Clasificación según UNE EN 13813 CT C30 F7 Resistencia a compresión 5 horas = 8.0 MPa Resistencia a compresión 24 horas = 15.0 MPa Resistencia a compresión 7 días = 20.0 MPa Resistencia a compresión 28 días = 30.0 MPa Reacción frente al fuego F ARGONIV 020 ÉLITE es una pasta autonivelante a base de conglomerantes hidráulicos, áridos seleccionados, polímeros y aditivos químicos que le otorgan unas extraordinarias propiedades de bombeo y nivelación además de unas excelentes propiedades mecánicas a tiempos cortos. Código EAN: 8436564491688
