# Membrana cementosa monocomponente impermeable Danocret Protect 1C, referencia 350135 de Danosa. Blanco

- Propiedad del archivo: CONSTRUNARIO
- Formato: FIEBDC-3/2012
- Programa: Construnario Versión 3.51
- Fecha de los precios: 19/01/2023
- Divisa: EUR

**350135DAN** u Membrana cementosa monocomponente impermeable Danocret Protect 1C, referencia 350135 de Danosa. Blanco
Precio: 38.55
Membrana cementosa monocomponente impermeable Danocret Protect 1C, referencia 350135 de Danosa. Blanco Aspecto Mortero PCC (cemento, áridos y aditivos) Color Blanco / Gris Densidad 1,80 ± 0,05 kg/dm3 pH 10,5 ± 0,5 Espesor a aplicar 2 mm < e < 3 mm Espesor por mano Nunca superior a 2 kg/m² Impermeable al agua líquida y absorción capilar (EN 1062-3) W < 0,1 kg/(m2 · h0,5) Resistencia a la fisuración (EN 1062-7) Clase A2 (a 0 °C) Adherencia a tracción directa (EN 1504:1999) 1,1 N/mm2 (método EN 1542) Adherencia tras compatibilidad térmica (EN 13687-1 y 2) 1,0 N/mm2 (método EN 1542) Clasificación según EN 14891 tabla 4 MC Permeabilidad al CO2 en m (EN 1062-6 2003) Clase III Permeabilidad al vapor de agua (EN ISO 7783.2012) Clase I DANOCRET® Protect 1C es un membrana cementosa PCC impermeable monocomponente para la protección superficial e impermeabilización del hormigón y el mortero. Formulado a base de conglomerantes hidráulicos, áridos seleccionados y polímeros que le proporcionan una excelente elasticidad, adherencia y capacidad impermeabilizante. Código EAN: 8436564492845
