# Plancha rígida de espuma de poliestireno extruido (XPS) Danopren TR 40, referencia 484003 de Danosa. Espesor: 40 mm. Medidas: 1,25 x 0,60

- Propiedad del archivo: CONSTRUNARIO
- Formato: FIEBDC-3/2012
- Programa: Construnario Versión 3.51
- Fecha de los precios: 19/01/2023
- Divisa: EUR

**484003DAN** m2 Plancha rígida de espuma de poliestireno extruido (XPS) Danopren TR 40, referencia 484003 de Danosa. Espesor: 40 mm. Medidas: 1,25 x 0,60
Precio: 25.02
Plancha rígida de espuma de poliestireno extruido (XPS) Danopren TR 40, referencia 484003 de Danosa. Espesor: 40 mm. Medidas: 1,25 x 0,60 Espesor 40 mm EN 823 Tolerancia de espesor ±2 mm EN 823 Longitud 125 cm EN 822 Tolerancia de longitud -8/+8 mm EN 822 Ancho 60 cm EN 822 Tolerancia de anchura -8/+8 mm EN 822 Planimetría 6 mm/m EN 825 Rectangularidad 5 mm/m EN 824 Conductividad térmica (1) 0,034 W/mK EN 12667 Resistencia térmica 1.20 m2K/W EN 12667 Resistencia a la compresión (2) = 300 kPa EN 826 Resistencia a compresión a largo plazo (50años) para fluencia máxima del 2% (3) = 95 kPa EN 1606 Absorción Agua inmersión total = 0.7 Vol.% EN 12087 Absorción de Agua por difusión = 3 Vol.% EN 12088 Resistencia hielo-deshielo = 1 Vol.% EN 12091 Factor µ de resistividad a la difusión del vapor de agua (4) = 80 - EN 12086 Estabilidad dimensional = 5 % EN 1604 Reacción al fuego E Euroclase EN 13501-01 Coeficiente lineal de dilatación térmica 0,07 mm/m·K - Rango de temperaturas de servicio -50 / +75 oC - Calor específico 1.450 J/kg·K - Densidad nominal 32 kg/m3 EN 1602 Capilaridad Nula - - Tratamiento de borde Media madera - - Tratamiento de superficie Lisa, con piel de extrusión - - DANOPREN TR 40 es una plancha rígida de espuma de poliestireno extruido (XPS) con juntas perimetrales a media madera en diferentes espesores. Fabricado sin CFC's, HCFC's ni HFC's. Código de Designación para Marcado CE: XPS-EN13164-T1-CS(10Y)300-WL(T)0,7-DS(70) - Manejo fácil y seguro de las planchas DANOPREN TR de XPS: son ligeras, no irritan la piel, no desprenden polvo, mantienen su integridad física. Consecuencia: se facilita el acopio y la puesta en obra. - Absorción de agua inapreciable a largo plazo. Dos consecuencias: 1.- Se puede efectuar el acopio y la puesta en obra en condiciones meteorológicas adversas; 2.- Las prestaciones térmicas no se ven afectadas por absorción de agua a largo plazo. - Elevada resistencia a compresión, y mecánica en general, a largo plazo. Dos consecuencias: 1.- Las planchas son suficientemente robustas para aguantar trato duro en transporte y obra sin menoscabo ni de su integridad física ni de sus prestaciones como aislamiento térmico; 2.- Donde el producto se coloca bajo carga, se mantiene a largo plazo el espesor y la Resistencia Térmica (que es, obviamente, proporcional al espesor). - Gracias a su resistencia a la humedad y a las cargas mecánicas, las planchas DANOPREN TR de XPS presentan una durabilidad pareja a la vida útil del edificio en que se incorporan. Tres consecuencias: 1.- Ahorro de energía permanente; 2.- Reducción equivalente de emisiones de CO2, y 3.- Costes de mantenimiento (reparación, sustitución) nulos. - Además, debido a esas resistencias, tanto a absorción de agua como a compresión ante cargas permanentes, las planchas DANOPREN TR de XPS se pueden instalar sobre la membrana impermeabilizante, protegiéndola de daños mecánicos y choques térmicos, en el conocido concepto de "cubierta invertida". - Eventualmente, dependiendo del sistema de instalación original, puede ser factible la reutilización de las planchas DANOPREN TR de XPS. Como consecuencia, se puede alcanzar un nivel máximo de sostenibilidad ambiental, al cerrar el ciclo de vida del producto abriendo un nuevo ciclo de vida, dentro del concepto "cradle to cradle" (de la cuna a la cuna). Código EAN: 8436035853991
