# Placa bituminosa ondulada para impermeabilización de cubiertas inclinadas Danosa BT Mediterráneo, referencia 530062 de Danosa. Medidas: 2000 x 1050

- Propiedad del archivo: CONSTRUNARIO
- Formato: FIEBDC-3/2012
- Programa: Construnario Versión 3.51
- Fecha de los precios: 19/01/2023
- Divisa: EUR

**530062DAN** m2 Placa bituminosa ondulada para impermeabilización de cubiertas inclinadas Danosa BT Mediterráneo, referencia 530062 de Danosa. Medidas: 2000 x 1050
Precio: 13.60
PLACA DANOSA BT MEDITERRÁNEO (2000x1050) son placas bituminosas de forma ondulada. Se componen de fibras minerales y vegetales saturadas con una emulsión bituminosa a altas temperaturas. En su composición no hay amianto ni materias tóxicas, por lo que son totalmente inofensivas para la salud. Tanto por su espesor como por su resistencia mecánica son el complemento ideal como impermeabilización bajo teja en cubiertas inclinadas aportando notables ventajas que proporcionan beneficios concretos al sistema: VENTAJAS - Aportan una doble impermeabilización, creando en la cubierta una estructura inferior totalmente impermeable. - El proceso de fabricación al vacío, hace que la placa resista los cambios climáticos y evita el deslizamiento de la capa bituminosa. - Con PLACA DANOSA BT MEDITERRÁNEO (2000x1050) tenemos una cubierta absolutamente impermeable, aunque por motivos externos se muevan o rompan las tejas. Además se protege la cubierta contra el agua de lluvia que, forzada por efecto de fuertes rachas de viento, pudiera pasar entre las tejas. - PLACA DANOSA BT MEDITERRÁNEO (2000x1050) permite una corriente de aire permanente, tanto entre el soporte y las placas como entre las placas y las tejas, que evita que se produzcan condensaciones. - PLACA DANOSA BT MEDITERRÁNEO (2000x1050) es muy ligero (en torno a 3 Kg/m² ), por lo que no supone una carga de peso para la estructura. La flexibilidad del material permite a las placas absorber sin fisuras los movimientos que se puedan dar en la cubierta debidos a cambios de temperatura, asentamientos del soporte, etc. - La flexibilidad en sentido longitudinal proporciona a las placas adaptabilidad a la cubierta y alta resistencia a la flexión. - PLACA DANOSA BT MEDITERRÁNEO (2000x1050) protege por si sola el faldón de la cubierta, hasta que se puedan colocar posteriormente las tejas. BENEFICIOS - La resistencia longitudinal de PLACA DANOSA BT MEDITERRÁNEO (2000x1050) colabora a soportar el peso de la cubierta. - La resistencia a la compresión de PLACA DANOSA BT MEDITERRÁNEO (2000x1050) permite el tránsito de personas una vez clavada. - El poder aislante de PLACA DANOSA BT MEDITERRÁNEO (2000x1050) permite ahorrar energía, tanto en invierno como en verano. - PLACA DANOSA BT MEDITERRÁNEO (2000x1050) puede colocarse en seco, evitando tener que elaborar mortero para el agarre. - No es necesaria mano de obra especializada, ni se necesitan herramientas especiales: una sierra y un martillo son suficientes.
