# Claraboya fija, compuesta por cúpula y valva de metacrilato (PMMA) Danolight, referencia 555001 de Danosa. Medidas: 600x600

- Propiedad del archivo: CONSTRUNARIO
- Formato: FIEBDC-3/2012
- Programa: Construnario Versión 3.51
- Fecha de los precios: 19/01/2023
- Divisa: EUR

**555001DAN** u Claraboya fija, compuesta por cúpula y valva de metacrilato (PMMA) Danolight, referencia 555001 de Danosa. Medidas: 600x600
Precio: 194.36
Claraboya fija, compuesta por cúpula y valva de metacrilato (PMMA) Danolight, referencia 555001 de Danosa. Medidas: 600x600 Peso específico 1,18 gr/cm3 DIN 53479 Resistencia a la tracción 750 kg/cm2 DIN 53455 Resistencia a la compresión 1500 kg/cm2 DIN 53454 Resistencia a la flexión 1400 kg/cm2 DIN 53452 Resistencia al impacto 2,3 kg/cm2 DIN 53453 Resistencia a la abrasión 70 mg UNE 53166-71 Módulo de elasticidad 30000 kg/cm2 DIN 53457 Alargamiento a rotura 4,4 % DIN 53455 Absorción de agua (24h) 0,17 % DIN 53472 Contracción 2 % UNE 53340-77-II CARACTERÍSTICAS TERMICAS Calor específico 0,35 kcl/ºC/kg - Punto de reblandecimiento 120 ºC DIN 57302 Conductividad térmica 0,258 kcal/mm/ºC - Dilatación lineal ,07-,09x10-6 mm/mmºC - Transmisión de calor: Monovalva 5,1 kcal/m2hºC - Transmisión de calor: Bivalva 2,2 kcal/m2hºC - CARACTERÍSTICAS ÓPTICAS Transparente 93 % - Hielo 73 % - Pérdida por reflexión 5 % - Índice de refracción 1,5 (ND 50) - Absorción lumínica 0,05 % - Claraboya fija, compuesta por cúpula y valva de metacrilato (PMMA), de 3mm de espesor, fijada sobre zócalo de poliéster reforzado de 15cm de altura, destinada únicamente a la iluminación cenital, dedicada a cualquier cubierta y en todo tipo de edificaciones. Código EAN: 8436035858316
