# Lámina bituminosa armada con cargas minerales M.A.D 6 - membrana acústica Danosa-, referencia 610011 de Danosa. Espesor: 6 mm. Medidas: 4,50 x 1/rollo

- Propiedad del archivo: CONSTRUNARIO
- Formato: FIEBDC-3/2012
- Programa: Construnario Versión 3.51
- Fecha de los precios: 19/01/2023
- Divisa: EUR

**610011DAN** m2 Lámina bituminosa armada con cargas minerales M.A.D 6 - membrana acústica Danosa-, referencia 610011 de Danosa. Espesor: 6 mm. Medidas: 4,50 x 1/rollo
Precio: 14.84
Lámina bituminosa armada con cargas minerales M.A.D 6 - membrana acústica Danosa-, referencia 610011 de Danosa. Espesor: 6 mm. Medidas: 4,50 x 1/rollo Tolerancia de espesor < 10 % EN 823 Tolerancia Longitud y Anchura < 5 % EN 822 Masa nominal > 9,9% Kg/m2 EN 1849-1 Tolerancia de masa 10 % EN 1849-1 Módulo de Young 25 EN ISO 527-2 Coeficiente Possion 0,48 - - Resistencia al desgarro clavo 180±50 KN/m EN 12310-1 Estabilidad dimensional a elevadas temperaturas estable - EN 1107-1 Reacción al fuego D s3 d0 Euroclase EN 13501-1 Mejora a ruido aéreo sobre tabique placa de yeso laminado 6 dBA EN 140-16 Mejora del aislamiento a 125 Hz (entre elementos rígidos) > 10 dB EN 140-16 La Membrana Acústica Danosa M.A.D.6 es una lámina bituminosa armada con cargas minerales, revestida en sus caras externas por un film de polietileno de alta densidad. Acústicamente funciona como elemento plástico entre elementos rígidos, siendo un eficaz sustituto del plomo; entre elementos resorte funciona como resonador membrana (absorbente típico a bajas frecuencias) - Al incrementar la masa de paramentos ligeros se consigue un mayor rendimiento acústico. - Quita las frecuencias de resonancia de los elementos rígidos haciendo que el aislamiento de los yesos laminados sea más lineal en todas las frecuencias. Para ello: * Su masa plástica hace que disminuya la frecuencia de resonancia de los materiales rígidos. * Desplaza la frecuencia crítica del yeso laminado que está situada en la zona de intimidad (1.600-2.500 Hz) a frecuencias menos audibles. - Entre elementos resorte, transforma la energía acústica en dinámica, consiguiendo una atenuación acústica en frecuencias bajas que son las más difíciles de aislar. - Este aumento de aislamiento a bajas frecuencias hace que las cámaras de aire empleadas en aislamiento acústico sean las mínimas posibles, dejando al local o vivienda más superficie útil. - La Membrana Acústica Danosa al ir armada facilita su instalación al poderse fijar mecánicamente con un sistema de grapas, evitando los inconvenientes del pegado y obteniendo un mayor rendimiento en su colocación (m2/hora.hombre) - Al ser adherida a chapas de acero galvanizado mejora la resonancia de las misma, dando mayor rendimiento acústico y mejorando su sonoridad al modificar su espectro sonoro a frecuencias bajas (menos irritantes) Código EAN: 8436035851096
