# Membrana bituminosa M.A.D 4 autoadhesiva (placas)- membrana acústica Danosa-, referencia 610017 de Danosa. Espesor: 3 mm. Medidas: 1 x 1,20/placa

- Propiedad del archivo: CONSTRUNARIO
- Formato: FIEBDC-3/2012
- Programa: Construnario Versión 3.51
- Fecha de los precios: 19/01/2023
- Divisa: EUR

**610017DAN** m2 Membrana bituminosa M.A.D 4 autoadhesiva (placas)- membrana acústica Danosa-, referencia 610017 de Danosa. Espesor: 3 mm. Medidas: 1 x 1,20/placa
Precio: 12.06
Membrana bituminosa M.A.D 4 autoadhesiva (placas)- membrana acústica Danosa-, referencia 610017 de Danosa. Espesor: 3 mm. Medidas: 1 x 1,20/placa Tolerancia de espesor < 10 % EN 823 Tolerancia Longitud y Anchura < 5 % EN 822 Masa nominal > 6,3% Kg/m2 EN 1849-1 Tolerancia de masa 10 % EN 1849-1 Módulo de Young 70 kPa EN ISO 527-2 Resistencia a la tracción: transversal 0,48 - - Resistencia al desgarro clavo 180±50 KN/m EN 12310-1 Reacción al fuego D s3 d0 Euroclase EN 13501-1 Mejora a ruido aéreo sobre tabique placa de yeso laminado 4 dBA EN 140-16 Mejora del aislamiento a 125 Hz (entre elementos rígidos) 6 dB EN 140-16 Mejora del aislamiento a 125 Hz (entre elementos resorte) > 9,5 dB EN 140-16 La Membrana Acústica Danosa M.A.D.4 autoadhesiva (placas) es una membrana bituminosa de 4 mm de espesor, obtenida a partir de betum modificado para conseguir u mejor rendimiento acústico. Se utiliza para mejorar y aislar acústicamente a bajas frecuencias dos tabiques secos, colocada entre ambas placas de yeso-laminado (tanto en paredes como en techos), formando un 'sandwich acústico'. - Al incrementar la masa de paramentos ligeros se consigue un mayor rendimiento acústico. - Quita las frecuencias de resonancia de los elementos rígidos haciendo que el aislamiento de los yesos laminados sea más lineal en todas las frecuencias. Para ello: * Su masa plástica hace que disminuya la frecuencia de resonancia de los materiales rígidos. * Desplaza la frecuencia crítica del yeso laminado que está situada en la zona de intimidad a frecuencias menos audibles. - Entre elementos resorte, transforma la energía acústica en dinámica, consiguiendo una atenuación acústica en frecuencias bajas que son las más difíciles de aislar. - Este aumento de aislamiento a bajas frecuencias hace que las cámaras de aire empleadas en aislamiento acústico sean las mínimas posibles, dejando al local o vivienda más superficie útil. - La Membrana Acústica Danosa Autoadhesiva facilita su instalación al aplicarse directamente sobre la placa, evitando los inconvenientes del pegado y obteniendo un mayor rendimiento en su colocación (m2/hora.hombre) - Al ser adherida a chapas de acero galvanizado mejora la resonancia de las misma, dando mayor rendimiento acústico y mejorando su sonoridad al modificar su espectro sonoro a frecuencias bajas (menos irritantes). Código EAN: 8436035853182
