# Lámina bituminosa armada con cargas minerales autoadhesiva M.A.D 6 - membrana acústica Danosa-, referencia 610018 de Danosa. Espesor: 6 mm. Medidas: 4,50 x 1/rollo

- Propiedad del archivo: CONSTRUNARIO
- Formato: FIEBDC-3/2012
- Programa: Construnario Versión 3.51
- Fecha de los precios: 19/01/2023
- Divisa: EUR

**610018DAN** m2 Lámina bituminosa armada con cargas minerales autoadhesiva M.A.D 6 - membrana acústica Danosa-, referencia 610018 de Danosa. Espesor: 6 mm. Medidas: 4,50 x 1/rollo
Precio: 17.94
Lámina bituminosa armada con cargas minerales autoadhesiva M.A.D 6 - membrana acústica Danosa-, referencia 610018 de Danosa. Espesor: 6 mm. Medidas: 4,50 x 1/rollo Tolerancia de espesor < 10 % EN 823 Tolerancia Longitud y Anchura < 5 % EN 822 Masa nominal > 9,9% Kg/m2 EN 1849-1 Tolerancia de masa 10 % EN 1849-1 Módulo de Young 25 EN ISO 527-2 Coeficiente Possion 0,48 - - Resistencia al desgarro clavo 180±50 KN/m EN 12310-1 Estabilidad dimensional a elevadas temperaturas estable - EN 1107-1 Reacción al fuego D s3 d0 Euroclase EN 13501-1 Mejora a ruido aéreo sobre tabique placa de yeso laminado 6 dBA EN 140-16 Mejora del aislamiento a 125 Hz (entre elementos rígidos) > 10 dB EN 140-16 La Membrana Acústica Danosa M.A.D.6 autoadhesiva es una lámina bituminosa armada con cargas minerales, revestida en una cara por un mástico autoadhesivo acabado por film anti-adherente y por la otra, por un film de polietileno de alta densidad. Acústicamente funciona como elemento plástico entre elementos rígidos, siendo un eficaz sustituto del plomo; entre elementos resorte funciona como resonador membrana (absorbente típico a bajas frecuencias) - Al incrementar la masa de paramentos ligeros se consigue un mayor rendimiento acústico. - Quita las frecuencias de resonancia de los elementos rígidos haciendo que el aislamiento de los yesos laminados sea más lineal en todas las frecuencias. Para ello: * Su masa plástica hace que disminuya la frecuencia de resonancia de los materiales rígidos. * Desplaza la frecuencia crítica del yeso laminado que está situada en la zona de intimidad (1.600-2.500 Hz) a frecuencias menos audibles. - Entre elementos resorte, transforma la energía acústica en dinámica, consiguiendo una atenuación acústica en frecuencias bajas que son las más difíciles de aislar. - Este aumento de aislamiento a bajas frecuencias hace que las cámaras de aire empleadas en aislamiento acústico sean las mínimas posibles, dejando al local o vivienda más superficie útil. - La Membrana Acústica Danosa al ir armada facilita su instalación al poderse fijar mecánicamente con un sistema de grapas, evitando los inconvenientes del pegado y obteniendo un mayor rendimiento en su colocación (m2/hora.hombre) - Al ser adherida a chapas de acero galvanizado mejora la resonancia de las misma, dando mayor rendimiento acústico y mejorando su sonoridad al modificar su espectro sonoro a frecuencias bajas (menos irritantes) Código EAN: 8436035851515
