# Panel multicapa para aislamiento de unión autoadhesiva Sonodan Plus autoadhesivo, referencia 610060 de Danosa. Espesor: 40 mm. Medida: 1,20 x 1/panel

- Propiedad del archivo: CONSTRUNARIO
- Formato: FIEBDC-3/2012
- Programa: Construnario Versión 3.51
- Fecha de los precios: 19/01/2023
- Divisa: EUR

**610060DAN** m2 Panel multicapa para aislamiento de unión autoadhesiva Sonodan Plus autoadhesivo, referencia 610060 de Danosa. Espesor: 40 mm. Medida: 1,20 x 1/panel
Precio: 51.07
Panel multicapa para aislamiento de unión autoadhesiva Sonodan Plus autoadhesivo, referencia 610060 de Danosa. Espesor: 40 mm. Medida: 1,20 x 1/panel Aislamiento acústico en solución local musical. 65.5 dBA EN 140-3 EN 717-1 Tolerancia de espesor < 5 % EN 823 Tolerancia Longitud y Anchura < 5 % EN 822 Densidad de la membrana > 1600 kg/m3 EN 845 Densidad de la manta aislante 90 +/- 10 kg/m3 EN 845 Densidad del polietileno reticulado > 25 Kg/m3 EN 845 Masa nominal de la membrana(las 2 capas) 6 kg/m2 EN 1849-1 Módulo de elasticidad del polietileno reticulado > 2.5 Kpa - Resistencia al desgarro clavo > 370 KN/m EN 12310-1 Resistencia a la tracción: longitudinal > 480 N/5 cm EN 12311-1 Resistencia a la tracción: transversal > 275 N/5 cm EN 12311-1 Temperatura de trabajo - 20 / + 70 oC - Estabilidad dimensional 0 % EN 13164 Reacción al fuego (*) Según su forma de instalación con la lana mineral vista. B s3 d0 Euroclase EN 13501-01 Conductividad térmica de la membrana 10 ºC 0.130 w/mºK EN 12667 EN 12939 Conductividad térmica de la manta aislante 10 ºC 0.041 w/mºK EN 12667 EN 12939 Conductividad térmica del polietileno reticulado 0.038 w/mºK EN 12667 EN 12939 Resistencia térmica del conjunto 1.05 m2K/W EN 12667 EN 12939 Conductividad térmica lana de roca 0,035 w/mºK EN 12667 SONODAN PLUS Autoadhesivo es un producto multicapa que se divide en dos capas diferenciadas. Esta diferenciación permite el contrapeado durante la puesta en obra, reduciendo el riesgo de falta de estanqueidad: - Primera capa: formada por un polietileno reticulado y una lámina bituminosa de alta densidad acabada en una película autoadhesiva con plástico antiadherente. - Segunda capa: formada por una lámina bituminosa de alta densidad acabada en una película autoadhesiva con plástico antiadherente y un panel absorbente de lana de roca. Acústicamente el SONODAN PLUS Autoadhesivo se basa en la vibración de un resonador membrana (aislante a bajas frecuencias) sobre material elástico (anti-impacto). - SONODAN PLUS Autoadhesivo es un producto que se comporta muy bien a ruidos impulsivos de baja frecuencia, así: - Al emplear un polietileno reticulado en la primera capa hacemos que el producto atenúe el ruido impulsivo. - La unión de membranas acústicas forma un resonador membrana que atenúa las bajas frecuencias. - La lana mineral atenúa las medias y altas frecuencias. Estas cualidades le hacen idóneo para conseguir altos rendimientos acústicos en locales musicales o en salas de máquinas con fuerte componente en bajas frecuencias. - Al ser muy flexible la 1ª capa del SONODAN PLUS Autoadhesivo, permite dar continuidad con el resonador membrana en los encuentros difíciles como esquinas y pilares, consiguiendo mejorar el aislamiento acústico en bajas frecuencias. - Al instalar la segunda capa contrapeando juntas con la primera aseguramos la correcta estanqueidad, aumentando el aislamiento en medias y altas frecuencias. - Por su alto nivel de resistencia a la tracción y al desgarro de clavo, la 1ª capa del SONODAN PLUS Autoadhesivo puede instalarse mecánicamente. - Al ser las láminas autoadhesivas se facilita la colocación de la segunda capa, constituyendo de esta manera el resonador membrana, evitando los inconvenientes del pegado y obteniendo un mayor rendimiento en su colocación (m2/hora.hombre). - Con poco espesor consigue altos rendimientos acústicos dejando al local o vivienda más superficie útil. - Por su alto rendimiento se pueden utilizar acabados de albañilería más ligeros, abaratando la solución y el rendimiento en su ejecución. - Por las dimensiones del panel es más fácil y rápido instalar en el techo con el consiguiente ahorro en mano de obra. Código EAN: 8436035851027
