# Panel bicapa para aislamiento en trasdosados Acustidan 16/2, referencia 610083 de Danosa. Espesor: 18 mm. Medidas: 6,00 x 1/rollo

- Propiedad del archivo: CONSTRUNARIO
- Formato: FIEBDC-3/2012
- Programa: Construnario Versión 3.51
- Fecha de los precios: 19/01/2023
- Divisa: EUR

**610083DAN** m2 Panel bicapa para aislamiento en trasdosados Acustidan 16/2, referencia 610083 de Danosa. Espesor: 18 mm. Medidas: 6,00 x 1/rollo
Precio: 14.86
Panel bicapa para aislamiento en trasdosados Acustidan 16/2, referencia 610083 de Danosa. Espesor: 18 mm. Medidas: 6,00 x 1/rollo Aislamiento acústico a ruido aéreo, RA 48 dBA EN 140-3 EN 717-1 Pérdida de inserción (bajantes) 20 dBA - Tolerancia de espesor 5 % EN 823 Tolerancia Longitud y Anchura < 5 % EN 822 Densidad de la membrana 1800 +/- 5% kg/m3 EN 845 Densidad de la manta aislante 50 +/- 5% kg/m3 EN 845 Masa nominal de la membrana 3,25 +/- 5% kg/m2 EN 1849-1 Resistencia al flujo de aire de la manta 25 KPa.s/m² EN 29053 Resistencia al desgarro clavo > 370 KN/m EN 12310-1 Resistencia a la tracción: longitudinal > 470 N/5 cm EN 12311-1 Resistencia a la tracción: transversal > 260 N/5 cm EN 12311-1 Temperatura de trabajo -20 / +70 oC - Reacción al fuego F Euroclase EN 13501-1 Conductividad térmica de la membrana 10 ºC 0.130 w/mºK EN 12667 EN 12939 Conductividad térmica de la manta aislante 10 ºC 0.040 w/mºK EN 12667 EN 12939 Resistencia térmica del conjunto 0.55 m2K/W EN 12667 EN 12939 El ACUSTIDAN 16/2 es un compuesto bicapa formado por una lámina bituminosa de alta densidad y una manta compuesta por fibras de algodón y textil reciclado ligados con resina fenólica. Acústicamente, el ACUSTIDAN funciona como un resonador membrana (aislante a baja frecuencia) con material poroso a un lado (aislante a medias y altas frecuencias). - Al incorporarlo a sistemas de lana mineral, el ACUSTIDAN aporta aislamiento a bajas frecuencias, consiguiendo una atenuación acústica en la gama de frecuencias más difícil de aislar. - Por su alto nivel de resistencia a la tracción y al desgarro de clavo puede instalarse mecánicamente, constituyendo de esta manera el resonador membrana, evitando los inconvenientes del pegado y obteniendo un mayor rendimiento en su colocación (m2/hora.hombre) - Alta flexibilidad del material que permite dar continuidad del aislamiento en encuentros difíciles como esquinas, pilares, bajantes, etc aumentando la capacidad acústica del sistema - A diferencia de lo que sucede en edificación, aislar bajantes en locales comerciales implica que la membrana del producto se coloque de forma exterior, así se crea un sistema masa-resorte-masa muy útil para que los ruidos generados en un local no se transmitan por el hueco de la misma. - Con poco espesor consigue altos rendimientos acústicos dejando al local más superficie útil. - En el caso de soluciones para rehabilitación debido a su buen comportamiento acústico se pueden utilizar acabados de albañilería más ligeros, abaratando la solución y el rendimiento en su ejecución. Código EAN: 8436035850846
