# Panel multicapa para aislamiento en medianeras, viviendas... Danofon, referencia 610090 de Danosa. Espesor: 28 mm. Medidas: 6,00 x 1/rollo

- Propiedad del archivo: CONSTRUNARIO
- Formato: FIEBDC-3/2012
- Programa: Construnario Versión 3.51
- Fecha de los precios: 19/01/2023
- Divisa: EUR

**610090DAN** m2 Panel multicapa para aislamiento en medianeras, viviendas... Danofon, referencia 610090 de Danosa. Espesor: 28 mm. Medidas: 6,00 x 1/rollo
Precio: 24.59
Panel multicapa para aislamiento en medianeras, viviendas... Danofon, referencia 610090 de Danosa. Espesor: 28 mm. Medidas: 6,00 x 1/rollo Aislamiento acústico en solución viviendas, (ficha AA10) 63 dBA EN 140-3 EN 717-1 Tolerancia de espesor 5 % EN 823 Tolerancia Longitud y Anchura < 5 % EN 822 Densidad de la membrana 1800 +/- 5% kg/m3 EN 845 Densidad de la manta aislante 50 +/- 5% kg/m3 EN 845 Masa nominal de la membrana 6,5 +/- 5% kg/m2 EN 1849-1 Resistencia al flujo de aire de la manta 33 KPa.s/m² EN 29053 Resistencia al desgarro clavo > 370 KN/m EN 12310-1 Resistencia a la tracción: longitudinal > 480 N/5 cm EN 12311-1 Resistencia a la tracción: transversal > 275 N/5 cm EN 12311-1 Temperatura de trabajo -20 / +70 oC - Reacción al fuego F Euroclase EN 13501-1 Conductividad térmica de la membrana 10 ºC 0,130 w/mºK EN 12667 EN 12939 Conductividad térmica de la manta aislante 10 ºC 0,040 w/mºK EN 12667 EN 12939 Resistencia térmica del conjunto 0,77 m2K/W EN 12667 EN 12939 Es un compuesto multicapa formado por una lámina de base bituminosa de alta densidad y una manta a cada lado compuesta por fibras de algodón y textil reciclado ligadas con resina fenólica. Acústicamente el DANOFON funciona como un resonador membrana (aislante a baja frecuencia) con material poroso a ambos lados (aislante a medias y altas frecuencias). - Cumple in situ el aislamiento acústico de las normas o leyes vigentes en edificios residenciales o terciarios, dando un aislamiento DnTA > 50, y preservando la intimidad entre los vecinos. - Aporta aislamiento a bajas frecuencias (resonador membrana) en el aislamiento tradicional de locales comerciales. - Con poco espesor consigue altos rendimientos acústicos dejando al local o vivienda más superficie útil. - Por su alto rendimiento se pueden utilizar acabados de albañilería más ligeros, abaratando la solución y el rendimiento en su ejecución. - La membrana al crear una masa continua compensa pérdidas en cajeados de instalaciones y rozas, evitando fugas de ruido y obteniendo el rendimiento acústico deseado. - Por su alto nivel de resistencia a la tracción y al desgarro de clavo puede instalarse mecánicamente, constituyendo de esta manera el resonador membrana, evitando los inconvenientes del pegado y obteniendo un mayor rendimiento en su colocación (m2/hora.hombre). - La alta flexibilidad del material nos permite dar continuidad al aislamiento en encuentros difíciles como esquinas, pilares, etc obteniendo, de igual forma, el rendimiento acústico deseado. Código EAN: 8436035850877
