# Material antiresonante para la sonoridad de tarima flotante Fonodan 900, referencia 610201 de Danosa. Espesor: 4 mm. Medidas: 0,92 x 10 m

- Propiedad del archivo: CONSTRUNARIO
- Formato: FIEBDC-3/2012
- Programa: Construnario Versión 3.51
- Fecha de los precios: 19/01/2023
- Divisa: EUR

**610201DAN** m Material antiresonante para la sonoridad de tarima flotante Fonodan 900, referencia 610201 de Danosa. Espesor: 4 mm. Medidas: 0,92 x 10 m
Precio: 14.81
Material antiresonante para la sonoridad de tarima flotante Fonodan 900, referencia 610201 de Danosa. Espesor: 4 mm. Medidas: 0,92 x 10 m Masa nominal 2300 gr/ml EN 1849-1 Espesor 3.9 mm EN 1923 Tolerancia de espesor +/- 0,2 % EN 823 Tolerancia Longitud y Anchura 1 % EN 822 Mejora a ruido de impacto ?Ln 22 dB ISO 140-6 ISO 717-2 Mejora del nivel de ruido aéreo entre placas, ?RA > 4 dB EN 140-16 Rigidez dinámica = 70 MN/m3 EN 29052-1 Trabajo de histéresis > 2 Nm EN 3386-1 Deformación remanente (24h comprimido al 50%, 23ºC) < 35 % EN 1856 Factor de resistencia a la difusión de vapor de agua >20.000 - EN 12086 Resistencia a la tracción: longitudinal > 450 N/5 cm EN 12311-1 Temperatura de trabajo > 10 oC - Reacción al fuego NPD Euroclase EN 13501-1 Conductividad térmica del polietileno reticulado 0.050 w/mºK EN 12667 EN 12939 FONODAN 900 es un producto bicapa formado por una membrana autoadhesiva de alta densidad y un polietileno químicamente reticulado termosoldado al anterior. Acústicamente el FONODAN 900 funciona aportando masa acústica a la superficie donde se adose, quitando las frecuencias de resonancia. - Al incrementar la masa de paramentos ligeros se consigue un mayor rendimiento acústico. - La membrana de alta densidad quita las frecuencias de resonancia de los elementos rígidos haciendo que el aislamiento de los yesos laminados sea más lineal en todas las frecuencias. Para ello: • Su masa plástica hace que disminuya la frecuencia de resonancia de los materiales rígidos. • Desplaza la frecuencia crítica del yeso laminado que está situada en la zona de intimidad (1.600-2.500 Hz) a frecuencias menos audibles. • El polietileno reticulado proporciona un efecto de amortiguamiento al sistema incrementando la mejora a ruido aéreo. - La Membrana Acústica al ser autoadhesiva facilita su instalación, evitando los inconvenientes del pegado y obteniendo un mayor rendimiento en su colocación (m2/hora.hombre). - Al ser adherida a chapas de acero galvanizado mejora la resonancia de las misma, dando mayor rendimiento acústico y mejorando su sonoridad al modificar su espectro sonoro a frecuencias bajas (menos irritantes). - Forrando el tubo se disminuyen los ruidos desagradables que produce el rozamiento interno de fluidos en las bajantes, dejando el ruido en niveles por debajo a los recogidos en distintas Normativas, Reglamentos u Ordenanzas. - El aumento de aislamiento a bajas frecuencias y la mejora que se consigue con el amortiguamiento hace que las cámaras de aire empleadas en aislamiento acústico sean las mínimas posibles, dejando al local o vivienda más superficie útil. - La membrana acústica al actuar debajo de una tarima flotante o parquet disminuye las frecuencias de resonancia de la madera, disminuyendo un 50% las reflexiones ocasionadas por las pisadas en la propia estancia y aumentado el confort acústico del local. - Su alta resistencia a la humedad y a la difusión del vapor evita que se deteriore la tarima, aumentando su periodo útil. - La combinación de material hace que la rigidez dinámica disminuya y consecuentemente se consiga un mayor amortiguamiento a ruido de impacto, mejorando la intimidad de las personas. - Es inerte al ataque de microorganismos asegurando su durabilidad en el tiempo. Código EAN: 8436035856596
