# Banda acústica para la mejora de la estructura del yeso laminado Fonodan 50, referencia 61202 de Danosa. Espesor: 4 mm. Medidas: 0,046 x 10 m

- Propiedad del archivo: CONSTRUNARIO
- Formato: FIEBDC-3/2012
- Programa: Construnario Versión 3.51
- Fecha de los precios: 19/01/2023
- Divisa: EUR

**610202DAN** m Banda acústica para la mejora de la estructura del yeso laminado Fonodan 50, referencia 61202 de Danosa. Espesor: 4 mm. Medidas: 0,046 x 10 m
Precio: 1.28
Banda acústica para la mejora de la estructura del yeso laminado Fonodan 50, referencia 61202 de Danosa. Espesor: 4 mm. Medidas: 0,046 x 10 m Masa nominal 115 gr/ml EN 1849-1 Espesor 3.9 mm EN 1923 Tolerancia de espesor +/- 0,2 % EN 823 Tolerancia Longitud y Anchura 1 % EN 822 Mejora del nivel de ruido aéreo entre placas, ?RA > 3 dB EN 140-16 Rigidez dinámica = 100 MN/m3 EN 29052-1 Trabajo de histéresis > 2 Nm EN 3386-1 Deformación remanente (24h comprimido al 50%, 23ºC) < 35 % EN 1856 Resistencia a la tracción: longitudinal > 450 N/5 cm EN 12311-1 Temperatura de trabajo > 10 oC - Reacción al fuego F Euroclase EN 13501-1 Conductividad térmica del polietileno reticulado 0.050 w/mºK EN 12667 EN 12939 FONODAN 50 es un producto bicapa formado por una membrana autoadhesiva de alta densidad y un polietileno químicamente reticulado termosoldado a la anterior. Acústicamente el FONODAN 50 funciona como amortiguador de la unión rígida entre placa de yeso laminado y perfil, aportando además, una plasticidad al perfil de acero que minimiza su resonancia. - Cumple in situ el aislamiento acústico de las normas o leyes vigentes en zonas habitables de edificios residenciales o terciarios, dando un aislamiento DnTA > 50, y preservando la intimidad entre los vecinos, según las fichas del Manual de Soluciones de Danosa DIV2 - Al amortiguar las vibraciones en la unión entre dos elementos rígidos (placa/perfil) produce una mejora del aislamiento entre 3 y 4 dBA en los sistemas tradicionales del yeso laminado y, además, mejora la sonoridad del tabique o trasdosados en los sistemas de una placa minimizando el sonido a hueco. - Al desplazar la frecuencia de coincidencia (situada sobre los 1600-2500 Hz) disminuye la falta de intimidad que se produce por la pérdida de aislamiento a esas frecuencias, donde el oído humano es más sensible. - Es un producto autoadhesivo muy fácil y rápido de instalar, produciendo un coste pequeño de mano de obra en comparación al sistema de yeso laminado. - Por su resistencia al desgarro no rompe al instalarse disminuyendo el desperdicio de material y obteniendo un mayor rendimiento en su colocación (ml/hora.hombre). - Cumple el aislamiento acústico de la parte ciega de las fachadas. Según ficha FCH3 Código EAN: 8436035850198
