# Banda acústica para la mejora de ruido de bajantes Fonodan 50, referencia 610207 de Danosa. Espesor: 4 mm. Medidas: 0,42 x 10 m

- Propiedad del archivo: CONSTRUNARIO
- Formato: FIEBDC-3/2012
- Programa: Construnario Versión 3.51
- Fecha de los precios: 19/01/2023
- Divisa: EUR

**610207DAN** m Banda acústica para la mejora de ruido de bajantes Fonodan 50, referencia 610207 de Danosa. Espesor: 4 mm. Medidas: 0,42 x 10 m
Precio: 8.39
FONODAN 50 es un producto bicapa formado por una membrana autoadhesiva de alta densidad y un polietileno químicamente reticulado termosoldado a la anterior. Acústicamente el FONODAN 50 funciona como amortiguador de la unión rígida entre placa de yeso laminado y perfil, aportando además, una plasticidad al perfil de acero que minimiza su resonancia. Código EAN: 8436035850839
