# Banda para aislar tuberías y tubos sifónicos Fonodan 70, referencia 610208 de Danosa. Espesor: 4 mm. Medidas: 0,066 x 10 m

- Propiedad del archivo: CONSTRUNARIO
- Formato: FIEBDC-3/2012
- Programa: Construnario Versión 3.51
- Fecha de los precios: 19/01/2023
- Divisa: EUR

**610208DAN** m Banda para aislar tuberías y tubos sifónicos Fonodan 70, referencia 610208 de Danosa. Espesor: 4 mm. Medidas: 0,066 x 10 m
Precio: 1.52
Banda para aislar tuberías y tubos sifónicos Fonodan 70, referencia 610208 de Danosa. Espesor: 4 mm. Medidas: 0,066 x 10 m Masa nominal 165 gr/ml EN 1849-1 Espesor 3.9 mm EN 1923 Tolerancia de espesor +/- 0,2 mm EN 823 Tolerancia Longitud y Anchura 1 % EN 822 Pérdida de Inserción, IL (1) > 12 dBA - Rigidez dinámica = 100 MN/m3 EN 29052-1 Trabajo de histéresis > 2 Nm EN 3386-1 Deformación remanente 24h, 50% comp., 23ºC < 35 % EN 1856 Resistencia a la tracción: longitudinal > 450 kPa EN 1798 Temperatura de trabajo > 10 oC - Reacción al fuego B s1 d0 Euroclase EN 13501-1 Conductividad térmica del polietileno reticulado 0.050 w/mºK EN 12667 EN 12939 La FONODAN 70 es un producto bicapa formado por una membrana autoadhesiva de alta densidad y un polietileno químicamente reticulado termosoldado al anterior. Acústicamente el FONODAN 70 funciona aportando masa acústica al cuerpo del tubo y quitando las frecuencias de resonancia. Código EAN: 8436035853434
