# Lámina flexible de polietileno químicamente reticulado de celda cerrada Impactodan 5, referencia 620005 de Danosa. Espesor: 5 mm. Medidas: 2,00x50m

- Propiedad del archivo: CONSTRUNARIO
- Formato: FIEBDC-3/2012
- Programa: Construnario Versión 3.51
- Fecha de los precios: 19/01/2023
- Divisa: EUR

**620005DAN** m2 Lámina flexible de polietileno químicamente reticulado de celda cerrada Impactodan 5, referencia 620005 de Danosa. Espesor: 5 mm. Medidas: 2,00x50m
Precio: 2.37
Lámina flexible de polietileno químicamente reticulado de celda cerrada Impactodan 5, referencia 620005 de Danosa. Espesor: 5 mm. Medidas: 2,00x50m Espesor 5 mm EN 1923 Tolerancia de espesor < 10 % EN 823 Tolerancia Longitud y Anchura < 1 % EN 822 Mejora del nivel de ruido impacto, ?Ln 20 dB EN 140-8 EN 717-2 Nivel de transmisión de ruido de Impacto L´nT,w, in situ < 60 dB EN 140-7 EN 717-2 Rigidez dinámica 90 MN/m3 EN 29052-1 Densidad 27 ± 2 kg/m3 EN 845 Trabajo de histéresis > 1.6 Nm EN 3386-1 Resistencia a la compresión al 25% > 23 ± 2 kPa UNE EN ISO 3386-1 Deformación remanente 24 h, 50% comp., 23ºC < 32 % EN 1856 Resistencia a la tracción > 180 kPa EN 1798 Reacción al fuego F Euroclase EN 13501-1 Conductividad térmica 0.037 W/mK EN 12667 Factor difusión de vapor de agua > 2000 - EN 12086 Mejora del índice de reducción acústica 8 dBA UNE-EN-ISO 140-16 El IMPACTODAN 5 es una lámina flexible de polietileno químicamente reticulado de celda cerrada que proporciona al producto una estructuración interna elástica. Acústicamente el IMPACTODAN 5 funciona como amortiguador aplicado en un sistema masa-resorte-masa. - Cumple in situ el aislamiento acústico de forjados de las normas o leyes vigentes en edificios residenciales dando DnTA > 50 dBA a ruido aéreo y un L´nT,w < 65 dB a ruido de impacto, preservando la intimidad entre vecinos. - Se presenta en forma de sistema, recogido en Documento Idoneidad Técnica nº 439 con ensayos in situ y una detallada instalación que facilita un seguimiento correcto de obra. - Debido a su poco espesor, se consiguen altos rendimientos acústicos dejando más altura útil. - Su gran flexibilidad permite asumir las instalaciones no siendo necesario utilizar morteros de relleno. - Su rápida, fácil y eficaz instalación mejora los tiempos de montaje obteniendo un mayor rendimiento en su colocación (m2/hora.hombre) - Su alta resistencia a la humedad y a la difusión del vapor evita utilizar plásticos protectores típicos en la protección de productos porosos, ahorrando mano de obra y costes de producción en obra. - Su buena conductividad térmica lo hace idóneo en sistemas de calefacción radiante. - Su buena elasticidad bajo carga continua en el tiempo es la manifestación de su utilidad, preservando sus propiedades acústicas a lo largo del tiempo. - Es inerte al ataque de microorganismos asegurando su durabilidad. Código EAN: 8436035850211
