# Lámina flexible de polietileno químicamente reticulado de celda cerrada Impactodan 10, referencia 620017 de Danosa. Espesor: 10 mm. Medidas: 2,00 x 25m

- Propiedad del archivo: CONSTRUNARIO
- Formato: FIEBDC-3/2012
- Programa: Construnario Versión 3.51
- Fecha de los precios: 19/01/2023
- Divisa: EUR

**620017DAN** m2 Lámina flexible de polietileno químicamente reticulado de celda cerrada Impactodan 10, referencia 620017 de Danosa. Espesor: 10 mm. Medidas: 2,00 x 25m
Precio: 4.49
Lámina flexible de polietileno químicamente reticulado de celda cerrada Impactodan 10, referencia 620017 de Danosa. Espesor: 10 mm. Medidas: 2,00 x 25m Espesor 10 mm EN 1923 Tolerancia de espesor ± 0,3 mm EN 823 Tolerancia Longitud y Anchura < 1 % EN 822 Mejora del nivel de ruido impacto, ?Ln 21 dB EN 140-8 EN 717-2 Nivel de transmisión de ruido de Impacto L´nT,w, in situ < 58 dB EN 140-7 EN 717-2 Rigidez dinámica < 65 MN/m3 EN 29052-1 Densidad 25 ± 2 kg/m3 EN 845 Trabajo de histéresis > 2.1 Nm EN 3386-1 Resistencia a la compresión al 25% 23 ± 2 kPa UNE EN ISO 3386-1 Deformación remanente 24 h, 50% comp., 23ºC < 30 % EN 1856 Resistencia a la tracción > 130 kPa EN 1798 Reacción al fuego F Euroclase EN 13501-1 Conductividad térmica 0.038 W/mK EN 12667 Factor difusión de vapor de agua, µ > 2000 - EN 12086 Mejora del índice de reducción acústica 8 dBA UNE-EN-ISO 140-16 El IMPACTODAN 10 es una lámina flexible de polietileno químicamente reticulado de celda cerrada que proporciona al producto una estructuración interna elástica. Acústicamente el IMPACTODAN 10 funciona como amortiguador aplicado en un sistema masa-resorte-masa. - Cumple in situ el aislamiento acústico de forjados de las normas o leyes vigentes en edificios residenciales dando DnTA > 50 dBA a ruido aéreo y un L´nT,w < 65 dB a ruido de impacto, preservando la intimidad entre vecinos. - El IMPACTODAN 10 ofrece un resultado DnTA > 55 dBA, cumpliendo con el aislamiento necesario para el primer forjado. - Se presenta en forma de sistema, recogido en Documento Idoneidad Técnica nº 439 con ensayos in situ y una detallada instalación que facilita un seguimiento correcto de obra. - Debido a su poco espesor, se consiguen altos rendimientos acústicos dejando más altura útil. - Su gran flexibilidad permite asumir las instalaciones no siendo necesario utilizar morteros de relleno. - Su rápida, fácil y eficaz instalación mejora los tiempos de montaje obteniendo un mayor rendimiento en su colocación (m2/hora.hombre) - Su alta resistencia a la humedad y a la difusión del vapor evita utilizar plásticos protectores típicos en la protección de productos porosos, ahorrando mano de obra y costes de producción en obra. - Su buena conductividad térmica lo hace idóneo en sistemas de calefacción radiante. - Su buena elasticidad bajo carga continua en el tiempo es la manifestación de su utilidad, preservando sus propiedades acústicas a lo largo del tiempo. - Es inerte al ataque de microorganismos asegurando su durabilidad. Código EAN: 8436035850204
