# Lámina flexible de polietileno químicamente reticulado de celda cerrada Confordan Eco, referencia 620031 de Danosa. Espesor: 2,5 mm. Medidas: 1,00 x 25 m

- Propiedad del archivo: CONSTRUNARIO
- Formato: FIEBDC-3/2012
- Programa: Construnario Versión 3.51
- Fecha de los precios: 19/01/2023
- Divisa: EUR

**620031DAN** m2 Lámina flexible de polietileno químicamente reticulado de celda cerrada Confordan Eco, referencia 620031 de Danosa. Espesor: 2,5 mm. Medidas: 1,00 x 25 m
Precio: 1.63
Lámina flexible de polietileno químicamente reticulado de celda cerrada Confordan Eco, referencia 620031 de Danosa. Espesor: 2,5 mm. Medidas: 1,00 x 25 m Espesor 2,5 mm EN 1923 Tolerancia de espesor < 8 % EN 823 Tolerancia Longitud y Anchura < 10 % EN 822 Mejora del nivel de ruido impacto, ?Ln 17 dB EN 140-8 EN 717-2 Nivel de transmisión de ruido de Impacto L´nT,w, in situ < 58 dB EN 140-7 EN 717-2 Rigidez dinámica =110 MN/m3 EN 29052-1 Densidad 27 ± 10% kg/m3 EN 845 Trabajo de histéresis > 2 Nm EN 3386-1 Permeabilidad al vapor de agua "d" 0,00016 mg/hm·Pa EN-12086 Factor resistencia difusión vapor de agua, µ > 4100 - EN-12086 Resistencia a la compresión al 25% >23 kPa UNE EN ISO 3386-1 Deformación remanente 24 h, 50% comp., 23ºC < 32 % EN 1856 Resistencia a la tracción > 180 kPa EN 1798 Reacción al fuego F Euroclase EN 13501-1 Conductividad térmica 0.040 W/mK EN 12667 El CONFORDAN ECO es una lámina flexible de polietileno químicamente reticulado de celda cerrada por una cara que proporciona al producto una estructuración interna elástica. - Instalación económica, fácil y eficaz. - Gran eficacia con poco espesor. - Estabilidad de sus propiedades en el tiempo, aun sometida a carga y fatiga. - Excelente flexibilidad para resolver los encuentros. - Buen comportamiento al desgarro. - Resistencia química y térmica óptima. - Su alta resistencia a la humedad y a la difusión del vapor evita que se deteriore la tarima. - Su buena elasticidad bajo carga continua en el tiempo es la manifestación de su utilidad, preservando sus propiedades acústicas a lo largo del tiempo. - La cinta de sellado de aluminio disminuye la carga estática. - Una vez dejada una holguraperimetral, permite las dilataciones y contraciones de la tarima por los cambios de temperatura y humedad. - Su rápida, fácil y eficaz instalación mejora los tiempos de montaje obteniendo un mayor rendimiento en su colocación (m2/hora.hombre). - Es inerte al ataque de microorganismos asegurando su durabilidad en el tiempo Código EAN: 8436035851041
