# Lámina flexible de polietileno químicamente reticulado de celda cerrada Impactodan BT, referencia 620051 de Danosa. Espesor: 3 mm. Medidas: 1,06 x 25

- Propiedad del archivo: CONSTRUNARIO
- Formato: FIEBDC-3/2012
- Programa: Construnario Versión 3.51
- Fecha de los precios: 19/01/2023
- Divisa: EUR

**620051DAN** m2 Lámina flexible de polietileno químicamente reticulado de celda cerrada Impactodan BT, referencia 620051 de Danosa. Espesor: 3 mm. Medidas: 1,06 x 25
Precio: 3.30
Lámina flexible de polietileno químicamente reticulado de celda cerrada Impactodan BT, referencia 620051 de Danosa. Espesor: 3 mm. Medidas: 1,06 x 25 Espesor 3 mm EN 1923 Tolerancia de espesor < 10 % EN 823 Tolerancia Longitud y Anchura < 10 % EN 822 Mejora del nivel de ruido impacto, ?Ln 22 dB EN 140-8 EN 717-2 Rigidez dinámica =60 MN/m3 EN 29052-1 Densidad 40 ± 4 kg/m3 EN 845 Trabajo de histéresis > 2.10 Nm EN 3386-1 Absorción Agua inmersión total 1.66 % EN-12087 Factor difusión de vapor de agua, µ > 4100 - EN-12086 Resistencia a la compresión al 25% > 30 kPa UNE EN ISO 3386-1 Deformación remanente 24 h, 50% comp., 23ºC < 10 % EN 1856 Resistencia al desgarro > 20 N EN 12310 - 1 Reacción al fuego F Euroclase EN 13501-1 Conductividad térmica 0.050 W/mK EN 12667 El IMPACTODAN BT es una lámina flexible de polietileno químicamente reticulado de celda cerrada que proporciona al producto una estructuración interna elástica. Acústicamente, IMPACTODAN BT funciona como amortiguador aplicado en un sistema masa-resorte-masa. - Instalación económica, fácil y eficaz. - Gran eficacia con poco espesor. - Estabilidad de sus propiedades en el tiempo, aun sometida a carga y fatiga. - Excelente flexibilidad para resolver los encuentros. - Buen comportamiento al desgarro. - Resistencia química y térmica óptima. - Su alta resistencia a la humedad y a la difusión del vapor evita que se deteriore la tarima. - Su buena elasticidad bajo carga continua en el tiempo es la manifestación de su utilidad, preservando sus propiedades acústicas a lo largo del tiempo. - La cinta de sellado de aluminio disminuye la carga estática. - Una vez dejada una holguraperimetral, permite las dilataciones y contraciones de la tarima por los cambios de temperatura y humedad. - Su rápida, fácil y eficaz instalación mejora los tiempos de montaje obteniendo un mayor rendimiento en su colocación (m2/hora.hombre). - Es inerte al ataque de microorganismos asegurando su durabilidad en el tiempo. Código EAN: 8436564494115
