# Panel de espuma rígida de poliisocianurato (PIR) revestido por las dos caras con un complejo multicapa aluminio Danopir AL, referencia 673004 de Danosa. Espesor: 60 mm

- Propiedad del archivo: CONSTRUNARIO
- Formato: FIEBDC-3/2012
- Programa: Construnario Versión 3.51
- Fecha de los precios: 19/01/2023
- Divisa: EUR

**673004DAN** m2 Panel de espuma rígida de poliisocianurato (PIR) revestido por las dos caras con un complejo multicapa aluminio Danopir AL, referencia 673004 de Danosa. Espesor: 60 mm
Precio: 40.33
Panel de espuma rígida de poliisocianurato (PIR) revestido por las dos caras con un complejo multicapa aluminio Danopir AL, referencia 673004 de Danosa. Espesor: 60 mm Coeficiente de conductividad térmica (7d, 10ºC) 0.0215 W/ m · K EN 12667 Coeficiente de conductividad térmica declarada 0.023 W/ m · K EN 12667 Resistencia a la compresión = 175 (espesores < 50 mm) y = 200 (espesores = 50 mm) kPa EN 826 Estabilidad dimensional 48 h 70O C y 90% HR ?long., ?ancho < 2% ?esp = 6% % EN 1604 Absorción de agua a largo plazo = 1 % EN 12087 Reacción al fuego del producto E - EN 13501 – 1 Reacción al fuego en Condición Final de Uso. Euroclase (Según especificaciones de montaje) B-s1, d0 para espesores 30 a 120mm B-s2, d0 para espesores > 120mm - EN 13501 – 1 Paneles aislantes rígidos de espuma de poliisocianurato (PIR) ligeros y de sencilla colocación, revestidos en ambas caras con un complejo multicapa de aluminio.
