# Geotextil no tejido de poliéster ligado mecánicamente mediante agujeteado Danofelt PY 120, referencia 710032 de Danosa. Medidas: 2,20 x 200

- Propriété du fichier: CONSTRUNARIO
- Format: FIEBDC-3/2012
- Logiciel: Construnario Versión 3.51
- Date des prix: 19/01/2023
- Devise: EUR

**710032DAN** m2 Geotextil no tejido de poliéster ligado mecánicamente mediante agujeteado Danofelt PY 120, referencia 710032 de Danosa. Medidas: 2,20 x 200
Prix: 1.01
Geotextil no tejido de poliéster ligado mecánicamente mediante agujeteado Danofelt PY 120, referencia 710032 de Danosa. Medidas: 2,20 x 200 Masa media 120 (+10%;-15%) g/m² UNE EN ISO 9864 Espesor a 2kPa 1.70, ±0.20 mm UNE EN ISO 9863-1 Resistencia a la tracción longitudinal 1.0, -0.4 KN/m UNE EN ISO 10319 Resistencia a la tracción transversal 1.0, -0.4 KN/m UNE EN ISO 10319 Elongación longitudinal a la rotura 70 ±20 % UNE EN ISO 10319 Elongación transversal a la rotura 70±20 % UNE EN ISO 10319 Punzonamiento estático (CBR) 0.3, -0.2 KN UNE EN ISO 12236 Perforación dinámica (caída cono) 40, +5 mm UNE EN ISO 13433 Permeabilidad al agua 0.0561, -0.005 m/s UNE EN ISO 11058 Capacidad del flujo de agua en el plano 4.5 Exp-7, -0.2 Exp-7 m²/s UNE EN ISO 12958 Medida de abertura 100, ±20 µm UNE EN ISO 12956 Eficacia de la protección 6.0 Exp3, -0.3 Exp3 KN/m² UNE-EN 13719 Geotextil no tejido, fabricado a base de fibra corta de poliéster de 120 (+10%;-15%) g/m², ligado mecánicamente mediante agujeteado sin aplicación de ligantes químicos, presiones o calor. Código EAN: 8436035851614
