# Cazoleta salida vertical, referencia 710203 de Danosa. Diámetro: 100 mm

- Propiedad del archivo: CONSTRUNARIO
- Formato: FIEBDC-3/2012
- Programa: Construnario Versión 3.51
- Fecha de los precios: 19/01/2023
- Divisa: EUR

**710203DAN** u Cazoleta salida vertical, referencia 710203 de Danosa. Diámetro: 100 mm
Precio: 27.58
Cazoleta de salida vertical para bajante de diámetro 100 mm, compatible con todas las membranas bituminosas, mediante soldadura por calor. Perfectamente resistente a la llama, la corrosión y la intemperie, es dúctil y fácilmente manejable. De una sola pieza, la cazoleta cuenta con una base soporte con relieve, para facilitar la penetración del betún. El manguetón tiene forma cónica para encajar herméticamente en la salida de la bajante. Código EAN: 8436035859337
