# Cazoleta mixta para balcones, referencia 710234 de Danosa. Blanco

- Propiedad del archivo: CONSTRUNARIO
- Formato: FIEBDC-3/2012
- Programa: Construnario Versión 3.51
- Fecha de los precios: 19/01/2023
- Divisa: EUR

**710234DAN** u Cazoleta mixta para balcones, referencia 710234 de Danosa. Blanco
Precio: 16.97
Cazoleta mixta para balcones de TPE en color blanco y sección exterior 50 x 45 mm, compatible con todas las membranas bituminosas, mediante soldadura por calor. Perfectamente resistente a la llama, la corrosión y la intemperie, es dúctil y fácilmente manejable. De una sola pieza, la cazoleta cuenta con una base soporte con relieve, para facilitar la penetración del betún. El manguetón está rematado en pico para facilitar el desagüe. Código EAN: 8436035859481
