# Baldosa aislante y drenante constituida por un pavimento de hormigón poroso fotocatalítico Danolosa NOx, referencia 711012 de Danosa. Espesor: 75 mm. Blanco

- Propiedad del archivo: CONSTRUNARIO
- Formato: FIEBDC-3/2012
- Programa: Construnario Versión 3.51
- Fecha de los precios: 19/01/2023
- Divisa: EUR

**711012DAN** m2 Baldosa aislante y drenante constituida por un pavimento de hormigón poroso fotocatalítico Danolosa NOx, referencia 711012 de Danosa. Espesor: 75 mm. Blanco
Precio: 51.01
Baldosa aislante y drenante constituida por un pavimento de hormigón poroso fotocatalítico Danolosa NOx, referencia 711012 de Danosa. Espesor: 75 mm. Blanco Dimensiones 500 x 500 (±2) mm UNE-EN 1339 Masa 15 (±1) Kg - Espesor total 75 (±4%) mm UNE-EN 1339 Carga rotura flexión = 3.5 KN UNE-EN 1339 Carga rotura a compresión a 28 días (carga concentrada sobre Ø 20 cm) = 30 KN UNE-EN 12390-3 Comportamiento a compresión a 5% = 0.30 MPa UNE-EN 1339 Comportamiento a compresión a 25% = 0.31 MPa UNE-EN 1339 Comportamiento a fuego externo Broof (t1) - UNE-EN 1339 Resistencia a impacto a 10 J = 13 Ø mm DIT 550/10; DIT 551/10 Resistencia a carga puntual a 250 N Sin defectos - DIT 550/10; DIT 551/10 DANOLOSA Blanca 75 es una baldosa aislante constituida por un pavimento de hormigón poroso, que actúa como protección mecánica de una base aislante de poliestireno extruido, resultando una superficie practicable resistente y aislada térmicamente. - Añade a la cubierta aislamiento térmico y pavimentación efectiva, proporcionando el confort térmico adecuado y creando a su vez nuevos espacios practicables, con el consiguiente ahorro de energía. - Protege las membranas de daños mecánicos, de tensiones producidas por el viento y de variaciones de temperatura, alargando la vida de las mismas. - Su uso como pasillo técnico en cubierta permite un fácil acceso a las instalaciones, proporcionando a su vez, un espacio útil donde realizar los posibles mantenimientos con la seguridad y comodidad necesaria. - Por la resistencia mecánica, dimensiones y acabado de la losa, permite la construcción de bancadas e instalación de enanos para equipos e instalaciones, dando continuidad al pavimento. - Dado su carácter desmontable, proporciona un fácil mantenimiento de la cubierta, por el rápido acceso a la impermeabilización que proporciona. - La gran capacidad filtrante de la losa permite la instalación y el tránsito sobre ella incluso con condiciones metereológicas adversas (lluvia, nieve). - No necesita juntas de pavimento por ser flotante. - Su sencilla instalación hace que la mano de obra sea muy económica. - Aligeran sensiblemente el peso de la cubierta frente a otro tipo de protecciones pesadas. Código EAN: 8436035857906
