# Panel aislante térmico 0,037 W/m·K de poliestireno expandido estabilizado y autoextinguible Danotherm Placa EPS, referencia 715032 de Danosa. Espesor 50 mm. Blanco

- Propiedad del archivo: CONSTRUNARIO
- Formato: FIEBDC-3/2012
- Programa: Construnario Versión 3.51
- Fecha de los precios: 19/01/2023
- Divisa: EUR

**715032DAN** m2 Panel aislante térmico 0,037 W/m·K de poliestireno expandido estabilizado y autoextinguible Danotherm Placa EPS, referencia 715032 de Danosa. Espesor 50 mm. Blanco
Precio: 14.93
Panel aislante térmico 0,037 W/m·K de poliestireno expandido estabilizado y autoextinguible empleado en el sistema DANOTHERM®.
