# Revestimiento decorativo de altas prestaciones en resina acrílica Revestidan SATE acrílico, referencia 720001 de Danosa. Color: blanco

- Propiedad del archivo: CONSTRUNARIO
- Formato: FIEBDC-3/2012
- Programa: Construnario Versión 3.51
- Fecha de los precios: 19/01/2023
- Divisa: EUR

**720001DAN** Kg Revestimiento decorativo de altas prestaciones en resina acrílica Revestidan SATE acrílico, referencia 720001 de Danosa. Color: blanco
Precio: 4.40
Revestimiento decorativo de altas prestaciones en resina acrílica Revestidan SATE acrílico, referencia 720001 de Danosa. Color: blanco Colores Consultar muestrario Rendimieto 2 - 3 kg/ m2 Densidad 1,76 g/cm3 Viscosidad 164.000 cps Sólidos 84 % Contenido máximo de COV’s 13 g/L Tiempo de secado de primera mano 4 horas Tiempo de secado para segundas manos 24 horas Revestimiento a base de dispersiones copolímeras acrílicas y cargas inorgánicas de diferente granulometría para la impermeabilización y decoración de fachadas. - Acabados de textura en exteriores e interiores. - Alta deformabilidad. - Alta resistencia al frote y al agua. - Gran adherencia y dureza. - Impermeable al agua de la lluvia. - Muy permeable al vapor de agua. - Gran blancura, no amarillea. - Fácil aplicación. - No inflamable. - Alta resistencia al envejecimiento. - Buena resistencia a la alcalinidad.
