# Revestimiento elástico con fibras para re-impermeabilización de cubiertas Revestidan Fiber, referencia 72043 de Danosa. Color gris. 5 Kg

- Propiedad del archivo: CONSTRUNARIO
- Formato: FIEBDC-3/2012
- Programa: Construnario Versión 3.51
- Fecha de los precios: 19/01/2023
- Divisa: EUR

**720043DAN** kg Revestimiento elástico con fibras para re-impermeabilización de cubiertas Revestidan Fiber, referencia 72043 de Danosa. Color gris. 5 Kg
Precio: 6.07
Revestimiento elástico con fibras para re-impermeabilización de cubiertas Revestidan Fiber, referencia 72043 de Danosa. Color gris. 5 Kg Apariencia - Colores Blanco, gris, rojo y terracota Densidad a 23oC 1,25 ± 0,005 Kg/dm3 Viscosidad Stormer 23oC 140 ± 5 KU Contenido en sólidos ± 62,5% en peso Impermeable al agua líquida y absorción capilar (EN 1062-3) W = 0,01 kg/(m2 * h0,5) Resistencia a la fisuración (EN 1062-7) Clase A5 (a 0 oC) Adherencia tras compatibilidad térmica (EN 13687-1 y 2) 1,6 N/mm2 (método EN 1542) Revestimiento elástico de consistencia pastosa, a base de copolímeros elásticos estireno-acrílicos en dispersión acuosa con fibras de alta tenacidad, que una vez seco forma una película flexible e impermeable de larga duración. Código EAN: 8436035856060
