# Membrana elástica para impermeabilización de baños, cocinas y zonas húmedas interiores Revestidan Indoor, referencia 724002 de Danosa. 20 Kg

- Propiedad del archivo: CONSTRUNARIO
- Formato: FIEBDC-3/2012
- Programa: Construnario Versión 3.51
- Fecha de los precios: 19/01/2023
- Divisa: EUR

**724002DAN** kg Membrana elástica para impermeabilización de baños, cocinas y zonas húmedas interiores Revestidan Indoor, referencia 724002 de Danosa. 20 Kg
Precio: 9.10
Membrana elástica para impermeabilización de baños, cocinas y zonas húmedas interiores Revestidan Indoor, referencia 724002 de Danosa. 20 Kg Apariencia/Colores Pasta azul Densidad 1,45 ±0,05 g/cm3 Contenido en sólidos ± 69,5% en peso Viscosidad Stormer 145 ± 5KU Nº de manos recomendadas 2 a 3 Tiempo de secado al tacto a 20oC, 50% HR ± 3 Horas Membrana líquida elástica monocomponente, para proteger e impermeabilizar paramentos verticales y horizontales, previamente a la colocación de un revestimiento final. Código EAN: 8436035856305
