# Panel flexible y desnudo de lana de roca Rocdan 233, referencia 730210 de Danosa. Medida: 1200x600x30. 100kg/m3 RW

- Propiedad del archivo: CONSTRUNARIO
- Formato: FIEBDC-3/2012
- Programa: Construnario Versión 3.51
- Fecha de los precios: 19/01/2023
- Divisa: EUR

**730210DAN** m2 Panel flexible y desnudo de lana de roca Rocdan 233, referencia 730210 de Danosa. Medida: 1200x600x30. 100kg/m3 RW
Precio: 13.23
Panel flexible y desnudo de lana de roca Rocdan 233, referencia 730210 de Danosa. Medida: 1200x600x30. 100kg/m3 RW Mejora del ruido de impacto 25 dB EN 140-8 EN 717-2 Resistencia a la temperatura 660 ºC AGI-Q 132 Coeficiente de resistencia a la difusión del vapor de agua 1,3 µ - Resistencia a la compresión al 25% 16 Kpa DIN 52272 Estabilidad dimensional < 1 % EN 1107-01 Densidad 100 Kg/m3 EN 845 Reacción al fuego del producto A1 Euroclase EN 13501-01 Conductividad térmica a 20ºC 0,041 w/mK DIN 52612 Resistencia térmica 0,74 m 2 K/w DIN 52612 Panel flexible y desnudo de lana de roca, levemente impregnado con resina fenólica, Acústicamente el Rocdan 233/30 funciona como material elástico
