# Panel encapsulado de 23 mm RG2 para suelos técnicos de Kingspan

- Propiedad del archivo: CONSTRUNARIO
- Formato: FIEBDC-3/2012
- Programa: Construnario Versión 3.51
- Fecha de los precios: 20/01/2023
- Divisa: EUR

**ENCAP23KIN** m2 Panel encapsulado de 23 mm RG2 para suelos técnicos de Kingspan
M2 de falso suelo registrable Kingspan tipo de panel RG2, en baldosa de 600x600mm., de aglomerado de madera de alta densidad de 23 mm. de espesor, completamente encapsulada en chapa de acero galvanizado, mediante un plegado mecánico de la chapa superior sobre la inferior con remache perimetral.
