# Suelo autoportante de madera natural serie ATTIRO de Kingspan. Lamas de 16,5 mm de espesor

- Propiedad del archivo: CONSTRUNARIO
- Formato: FIEBDC-3/2012
- Programa: Construnario Versión 3.51
- Fecha de los precios: 20/01/2023
- Divisa: EUR

**ATTIRO** m2 Suelo autoportante de madera natural serie ATTIRO de Kingspan. Lamas de 16,5 mm de espesor
M2 de suministro e instalación de madera natural autoportante modelo ATTIRO de KINGSPAN SUELO TECNICO, S.L con unas medidas de lama variables desde 1200 mm a 2200 mm y ancho de 160, 180 ó 200 mm, y un espesor de 16,5 mm. Tintado y barnizado para una correcta protección de la madera.
