# Repetidor aislador, referencia 3103 de PR Electronics

- Propiedad del archivo: CONSTRUNARIO
- Formato: FIEBDC-3/2012
- Programa: Construnario Versión 3.51
- Fecha de los precios: 20/01/2023
- Divisa: EUR

**3103PR** u Repetidor aislador, referencia 3103 de PR Electronics
Aplicación Aislamiento 1:1 conversión de señales estándar de corriente. Separación galvánica de señales analógicas de corriente. Eliminación de lazos de tierra y medición de señales flotantes. Una opción competitiva en cuanto a coste y tecnología para aislamiento galvánico de corriente y tensión para sistemas SCADA o PLC Para instalación en ATEX Ex zone 2 / IECEx zone 2 / FM division 2. Apropiado para entornos de alta vibración y estrés, por ejemplo barcos. Características técnicas La entrada está protegida contra sobretensiones y errores de polaridad. Rangos de medición calibrados en fábrica Entradas y salidas flotantes y galvánicamente aisladas.
