# Transmisor de temperatura dos hilos HART 7, referencia 6437 A de PR Electronics

- Propiedad del archivo: CONSTRUNARIO
- Formato: FIEBDC-3/2012
- Programa: Construnario Versión 3.51
- Fecha de los precios: 20/01/2023
- Divisa: EUR

**6437A** u Transmisor de temperatura dos hilos HART 7, referencia 6437 A de PR Electronics
Aplicación Medida de temperatura en todo el rango de los TC y RTDs. Conversión en todo el intervalo en resistencia lineal y entradas potenciómetro en 4...20 mA. Conversión de señales mV bipolar en 4...20 mA. Integración en esquemas de gestión de activos. Para aplicaciones críticas que requieren una gran precisión. Características técnicas Transmisor entrada doble real, admite el más amplio rango de combinaciones de entrada doble. Redundancia de sensor: la salida cambia automáticamente al sensor secundario en caso de fallo del sensor principal, sin interrupciones. Función de control de cambios bruscos de temperatura en sensor - optimizando el mantenimiento. Mapeo de variables dinámicas para datos de proceso además de la variable principal, p. ej., características de entrada doble, como media, diferencial y rastreo mín./máx. Precisión de la señal digital y analógica innovadora sobre el intervalo completo de la entrada y las condiciones ambientales. Amplia compatibilidad de sensores incluyendo Callendar Van Dusen y linealizaciones personalizadas. Los límites programables de la entrada con la medición en tiempo de funcionamiento garantizan la trazabilidad máxima del proceso y la protección del sensor fuera de rango. Evaluación completa IEC 61508 : 2010 hasta SIL 3, incluyendo pruebas de seguridad funcional EMC mejoradas según IEC 61236-3-1. 6437xxSx es adecuado para el uso en sistemas hasta el Performance Level (PL) "d" según ISO-13849 Cumple con NAMUR NE21, NE43, NE44 y NE89 y proporciona información de diagnóstico según NE107.
