# Luminaria de emergencia, referencia VVSID-R de Normalux. 220 lúmenes. Blanco. Inteligente Wireless

- Propiedad del archivo: CONSTRUNARIO
- Formato: FIEBDC-3/2012
- Programa: Construnario Versión 3.51
- Fecha de los precios: 20/01/2023
- Divisa: EUR

**VVSID_R** u Luminaria de emergencia, referencia VVSID-R de Normalux. 220 lúmenes. Blanco. Inteligente Wireless
Alumbrado de Emergencia: VÍA R. Referencia: VVSID-R, fabricado por Normalux. Lúmenes 220 lm. Autonomía (h) 1h. Modo de funcionamiento: Permanente - No Permanente. Tipo de instalación: Empotrable. Fuente de Luz: Led. Batería de: Ni-Cd 3,6V/750mAh. IP: 65. IK: 04. Versión: Inteligente Wireless. Acabado: Blanco. Carcasa de: PC+ABS Autoextinguible. Voltaje: 230V 50/60Hz. Dimensiones (mm): 78 x 78 x 56 mm. Manufacturado según la normativa UNE 60598-2-22.
