# Sensor capacitivo, referencia LCS-2M30P-N30NNC-K020V de Leuze

- Propiedad del archivo: CONSTRUNARIO
- Formato: FIEBDC-3/2012
- Programa: Construnario Versión 3.51
- Fecha de los precios: 23/01/2023
- Divisa: EUR

**LCS2M30** u Sensor capacitivo, referencia LCS-2M30P-N30NNC-K020V de Leuze
Tipo de montaje: No enrasado Distancia de conmutación Sn, máx.: 2 ... 30 mm Conexión: Cable Función de salida: NPN, Contacto NC
