# Módulo de seguridad, referencia MSI-SR4B-01 de Leuze

- Propiedad del archivo: CONSTRUNARIO
- Formato: FIEBDC-3/2012
- Programa: Construnario Versión 3.51
- Fecha de los precios: 23/01/2023
- Divisa: EUR

**MSISR4B** u Módulo de seguridad, referencia MSI-SR4B-01 de Leuze
Funciones Control de cortocircuitos entre conductores Monitorización de contactores (EDM) Puesta en marcha/rearranque automático Rearme manual/automático (RES), seleccionable Rearranque Automático Manual
