# Puerta corredera cortafuegos referencia PC02 de Inkema. Una, dos o varias hojas

- Propiedad del archivo: CONSTRUNARIO
- Formato: FIEBDC-3/2012
- Programa: Construnario Versión 3.51
- Fecha de los precios: 23/01/2023
- Divisa: EUR

**PC02** u Puerta corredera cortafuegos referencia PC02 de Inkema. Una, dos o varias hojas
La puerta cortafuego corredera - PC02 de Inkema puede ser de una, dos o varias hojas que están situadas en uno o ambos lados de la abertura dependiendo del sistema utilizado: telescópicas o contrapuestas. Las puertas cortafuegos correderas están colgadas de una guía superior, para el desplazamiento recto mediante carros con rodamientos protegidos y guiada por la parte inferior por un sistema de cojinetes oculto en el lado contrario al cerramiento.
