# 583520 Estación de llamadas digital DCSplus(EN 54-16)

- Propiedad del archivo: CONSTRUNARIO
- Formato: FIEBDC-3/2012
- Programa: Construnario Versión 3.51
- Fecha de los precios: 25/01/2023
- Divisa: EUR

**583520** u 583520 Estación de llamadas digital DCSplus(EN 54-16)
La estación de llamadas digital DCSplus permite la selección de las líneas de altavoces, la transmisión de mensajes de voz, gongs y alarmas. Dispone de 12 pulsadores totalmente configurables, altavoz y un micrófono con flexo “cuello de cisne”. La consola de comunicación se conecta a cualquier bus DAL disponible (Digital Audio Link - Enlace digital de audio) en los DOM del sistema VARIODYN® D1, mediante un cable Cat.5 estándar. Todas las señales de control y de audio se transmiten de forma digital, y esta conexión está permanentemente monitorizada, conforme a EN60849, DIN VDE0828 y EN54-16. Es posible conectar hasta 4 estaciones de llamadas digitales a un DOM. Por descontado, cada estación de llamadas en el sistema puede generar, e incluso recibir, diferentes transmisiones de voz y señales de control simultáneamente. Una estación digital de llamadas puede estar separada hasta 300 m del DOM (esta distancia puede incrementarse hasta los 2.000 m utilizando fibra óptica) y puede ser ampliada con hasta 6 módulos de teclado digitales DKM18, con lo que el número total de pulsadores y leds disponibles se incrementa hasta 120 por consola. La funcionalidad del micrófono de la estación digital de llamadas está permanentemente monitorizada de forma acústica. La DCSplus incluye, además, una entrada y una salida de audio externas que pueden ser utilizadas para conectar dispositivos externos de audio, como reproductores de CD o unidades de grabación. Instalación en sobremesa o empotrado.
